# Cimbre de madeira para abóbada

- Propriedade do ficheiro: CYPE Ingenieros S.A.
- Formato: FIEBDC-3/2016
- Programa: Generador de precios de la construcción. CYPE Ingenieros, S.A.
- Data: 15/06/2024
- Âmbito geográfico: Brasil
- Moeda: BRL
- Custos indiretos: 3 %
- Despesas gerais: 13 %
- Lucro: 6 %
- IVA: 17 %

## 0 Trabalhos preliminares

### 0P Fôrmas, escoramentos e cimbramentos

#### 0PG Arcos e abóbadas

**0PG020** m² Cimbre de madeira para abóbada.
Cimbre de madeira de pinho, amortizável em 1 utilização, para o escoramento durante a fase de execução e até que o elemento estrutural esteja em condições de suportar os esforços, de abóbada de berço de uma vez de espessura, apoiada sobre travessas de madeira e escoras metálicas telescópicas de 3 m de altura, amortizáveis em 150 utilizações, dimensionada para suportar uma carga máxima de trabalho de 400 kg/m². Inclusive entalhes, material de ligação, dispositivos de travamento, vedação de juntas entre peças, desperdícios, cortes, aprume e nivelação do conjunto, cimbramento e posterior descimbramento com os meios adequados.
Inclui: Limpeza e preparação da zona de apoio. Montagem e colocação dos elementos de escoramento. Montagem e colocação dos elementos que formam o cimbre. Aplicação do desmoldante. Tapamento das juntas entre peças de madeira. Colocação de dispositivos de travação. Aprume e nivelação do conjunto. Umedecimento da madeira. Desmontagem e remoção do conjunto quando o elemento está em condições de suportar os esforços.
Critério de medição de projeto: Superfície medida segundo documentação gráfica de Projeto.
Critério de quantitativos de obra: Medir-se-á a superfície realmente executada segundo especificações de Projeto.

| Código | Un | Descrição | Rendimento | Preço | Importância |
|---|---|---|---|---|---|
| mt08cim040c | m² | Cimbre de madeira de pinho, dimensionada para suportar una carga máxima de trabalho de 400 kg/m², para formação de abóbada estrutural de berço. (material) | 1 | 211.65 | 211.650 |
| mt50spa050m | m³ | Pranchão de madeira de pinho, dimensões 20x7,2 cm. (material) | 0.026 | 1110.59 | 28.875 |
| mt50spa101 | kg | Pregos de aço. (material) | 0.6 | 4.74 | 2.844 |
| mt50spa081a | Un | Escora metálica telescópica, até 3 m de altura. (material) | 0.04 | 48.68 | 1.947 |
| mo020 | h | Pedreiro. (mão de obra) | 1.561 | 32.24 | 50.327 |
| mo113 | h | Auxiliar de serviços gerais. (mão de obra) | 0.781 | 27.81 | 21.720 |
| % | % | Custos diretos complementares | 2 % | 317.363 | 6.347 |
|  |  | Custos diretos |  |  | 323.710 |

Resíduos:
- colocação: mt08cim040c; fator de resíduo 1
- colocação: mt50spa050m Pranchão de madeira de pinho, dimensões 20x7,2 cm; fator de resíduo 1
- colocação: mt50spa101 Pregos de aço; fator de resíduo 0.0045
- colocação: mt50spa081a Escora metálica telescópica, até 3 m de altura; fator de resíduo 1

## Recursos

**mt08cim040c** m² Cimbre de madeira de pinho
Dados técnicos: Custo energético 1643.664 MJ; Emissão de CO2 -22.506 kg; Código LER 17 02 01; Massa do elemento 12.1 kg; Volume 0.011 m3

**mt50spa050m** m³ Pranchão de madeira de pinho, dimensões 20x7,2 cm
Dados técnicos: Custo energético 78108.000 MJ; Emissão de CO2 -1069.500 kg; Código LER 17 02 01; Massa do elemento 575 kg; Volume 0.522727 m3

**mt50spa101** kg Pregos de aço
Dados técnicos: Custo energético 9.830 MJ; Emissão de CO2 0.510 kg; Código LER 17 04 05; Massa do elemento 1 kg; Volume 0.000476 m3

**mt50spa081a** Un Escora metálica telescópica, até 3 m de altura
Dados técnicos: Custo energético 97.317 MJ; Emissão de CO2 5.049 kg; Código LER 17 04 05; Massa do elemento 9.9 kg; Volume 0.004714 m3
