# Concreto para armar em tubulões

- Propriedade do ficheiro: CYPE Ingenieros S.A.
- Formato: FIEBDC-3/2016
- Programa: Generador de precios de la construcción. CYPE Ingenieros, S.A.
- Data: 15/06/2024
- Âmbito geográfico: Brasil
- Moeda: BRL
- Custos indiretos: 3 %
- Despesas gerais: 13 %
- Lucro: 6 %
- IVA: 17 %

## C Fundações

### CH Concretos, aços e sistemas de fôrmas

#### CHH Concretos

**CHH060** m³ Concreto para armar em tubulões.
Concreto para armar em tubulões, C50 classe de agressividade ambiental II e tipo de ambiente urbano, brita 2, consistência S100, dosado em central, e concretagem desde caminhão.
Inclui: Concretagem e compactação do concreto. Cura do concreto.
Critério de medição de projeto: Volume teórico, segundo documentação gráfica de Projeto.
Critério de quantitativos de obra: Medir-se-á o volume teórico executado segundo especificações de Projeto, sem incluir os incrementos por excessos de escavação não autorizados.

| Código | Un | Descrição | Rendimento | Preço | Importância |
|---|---|---|---|---|---|
| mt10haf080iuc | m³ | Concreto C50 classe de agressividade ambiental II e tipo de ambiente urbano, brita 2, consistência S100, dosado em central, segundo ABNT NBR 8953. (material) | 1.1 | 478.47 | 526.317 |
| mo045 | h | Oficial de trabalhos de concretagem. (mão de obra) | 0.062 | 31.99 | 1.983 |
| mo092 | h | Ajudante de trabalhos concretagem. (mão de obra) | 0.342 | 30.15 | 10.311 |
| % | % | Custos diretos complementares | 2 % | 538.611 | 10.772 |
|  |  | Custos diretos |  |  | 549.383 |

## Recursos

**mt10haf080iuc** m³ Concreto C50 classe de agressividade ambiental II e tipo de ambiente urbano
Dados técnicos: Custo energético 2400.000 MJ; Emissão de CO2 275.000 kg; Código LER 17 01 01; Massa do elemento 2500 kg; Volume 1.666667 m3
