# Reforço de viga alta de concreto armado, através de enchimento com concreto armado

- Propriedade do ficheiro: CYPE Ingenieros S.A.
- Formato: FIEBDC-3/2016
- Programa: Generador de precios de la construcción. CYPE Ingenieros, S.A.
- Data: 15/06/2024
- Âmbito geográfico: Brasil
- Moeda: BRL
- Custos indiretos: 3 %
- Despesas gerais: 13 %
- Lucro: 6 %
- IVA: 17 %

## E Estruturas

### EH Concreto armado

#### EHH Reforços com concreto

**EHH030** m Reforço de viga alta de concreto armado, através de enchimento com concreto armado.
Reforço de viga de concreto armado de 20 cm de alma, através de enchimento de concreto armado de 10 cm na face inferior, realizada com concreto C40 classe de agressividade ambiental IV e tipo de ambiente industrial, brita 0, consistência S100 dosado em central, e concretagem com bomba, e aço CA-50, com uma quantidade de 40 kg/m³; prévia aplicação de uma camada contínua de adesivo tixotrópico de dois componentes à base de resina epóxi, sobre a superfície do concreto endurecido.
Critérios considerados na determinação do preço da unidade de obra: O preço inclui o montagem e desmontagem do sistema de escoramento e fôrmas e o corte, dobra e montagem da armadura em seu lugar definitivo de colocação em obra.
Inclui: Picagem e saneamento da face inferior da viga. Ligação direta entre armaduras original e de reforço. Limpeza da superfície de concreto. Aplicação da cola. Montagem do sistema de escoramento e fôrmas. Concretagem. Desmontagem do sistema de escoramento e fôrmas. Limpeza dos restos.
Critério de medição de projeto: Comprimento medido entre eixos, segundo documentação gráfica de Projeto.
Critério de quantitativos de obra: Medir-se-á, a eixos, o comprimento realmente executado segundo especificações de Projeto.

| Código | Un | Descrição | Rendimento | Preço | Importância |
|---|---|---|---|---|---|
| mt09reh120a | kg | Adesivo tixotrópico de dois componentes à base de resina epóxi, para a correta ligação entre o concreto fresco e o concreto endurecido ou para melhorar a aderência do concreto endurecido e o aço. (material) | 0.66 | 28.5 | 18.810 |
| mt10haf080wmc | m³ | Concreto C40 classe de agressividade ambiental IV e tipo de ambiente industrial, brita 0, consistência S100, dosado em central, segundo ABNT NBR 8953. (material) | 0.042 | 452.79 | 19.017 |
| mt07aco070f | kg | Aço em barras nervuradas, CA-50, de vários diâmetros, segundo ABNT NBR 7480. (material) | 1.632 | 11.66 | 19.029 |
| mt08var050 | kg | Arame galvanizado para atar, de 1,30 mm de diâmetro. (material) | 0.018 | 3.79 | 0.068 |
| mt08eva010a | m² | Sistema de escoramento e fôrmas recuperáveis para a execução de vigas de concreto para revestir, composto de: escoras metálicas telescópicas, travessas metálicas e superfície moldante de madeira tratada reforçada com barras e perfis, até 3 m de altura livre de piso. (material) | 0.4 | 74.59 | 29.836 |
| mq06bhe010 | h | Caminhão bomba estacionado na obra, para bombeamento de concreto. (equipamento) | 0.002 | 700.32 | 1.401 |
| mo043 | h | Armador. (mão de obra) | 0.024 | 31.99 | 0.768 |
| mo090 | h | Ajudante de armador. (mão de obra) | 0.026 | 30.15 | 0.784 |
| mo045 | h | Oficial de trabalhos de concretagem. (mão de obra) | 0.759 | 31.99 | 24.280 |
| mo092 | h | Ajudante de trabalhos concretagem. (mão de obra) | 0.366 | 30.15 | 11.035 |
| % | % | Custos diretos complementares | 2 % | 125.028 | 2.501 |
|  |  | Custos diretos |  |  | 127.529 |

Resíduos:
- colocação: mt09reh120a; fator de resíduo 0.03
- colocação: mt07aco070f Aço em barras nervuradas, CA-50, de vários diâmetros, segundo ABNT NBR 7480; fator de resíduo 0.0075
- colocação: mt08var050 Arame galvanizado para atar, de 1,30 mm de diâmetro; fator de resíduo 0.0038
- colocação: mt08eva010a; fator de resíduo 1

## Recursos

**mt09reh120a** kg Adesivo tixotrópico de dois componentes à base de resina epóxi
Dados técnicos: Custo energético 86.761 MJ; Emissão de CO2 3.294 kg; Código LER 17 09 04; Massa do elemento 1 kg; Volume 0.000667 m3
Resíduos:
- embalagem: re170203 Plástico. (componente de resíduo); rendimento 0.003 kg; Código LER 17 02 03; Massa do elemento 1 kg; Volume 0.001667 m3

**mt10haf080wmc** m³ Concreto C40 classe de agressividade ambiental IV e tipo de ambiente industrial
Dados técnicos: Custo energético 2400.000 MJ; Emissão de CO2 275.000 kg; Código LER 17 01 01; Massa do elemento 2500 kg; Volume 1.666667 m3

**mt07aco070f** kg Aço em barras nervuradas, CA-50, de vários diâmetros, segundo ABNT NBR 7480
Dados técnicos: Custo energético 9.830 MJ; Emissão de CO2 0.510 kg; Código LER 17 04 05; Massa do elemento 1 kg; Volume 0.000476 m3

**mt08var050** kg Arame galvanizado para atar, de 1,30 mm de diâmetro
Dados técnicos: Custo energético 25.100 MJ; Emissão de CO2 2.560 kg; Código LER 17 04 05; Massa do elemento 1 kg; Volume 0.000476 m3

**mt08eva010a** m² Sistema de escoramento e fôrmas recuperáveis para a execução de vigas de concreto para revestir
Dados técnicos: Custo energético 186.399 MJ; Emissão de CO2 -2.455 kg; Código LER 17 02 01; Massa do elemento 1.5125 kg; Volume 0.001375 m3
