# Muro de concreto

- Propriedade do ficheiro: CYPE Ingenieros S.A.
- Formato: FIEBDC-3/2016
- Programa: Generador de precios de la construcción. CYPE Ingenieros, S.A.
- Data: 21/06/2024
- Âmbito geográfico: Brasil
- Moeda: BRL
- Custos indiretos: 3 %
- Despesas gerais: 13 %
- Lucro: 6 %
- IVA: 17 %

## E Estruturas

### EH Concreto armado

#### EHM Muros

**EHM010** m³ Muro de concreto.
Muro de concreto armado 2F, de até 3 m de altura, superfície plana, realizado com concreto C25 classe de agressividade ambiental II e tipo de ambiente urbano, brita 1, consistência S100 dosado em central, e concretagem com bomba, e aço CA-50, com uma quantidade aproximada de 50 kg/m³, executado em condições complexas; montagem e desmontagem de sistema de escoramento e fôrmas com acabamento para revestir, realizado com painéis metálicos de 270x60 cm, amortizáveis em 150 utilizações. Inclusive arame de atar, separadores, e líquido desmoldante, para evitar a aderência do concreto às fôrmas.
Critérios considerados na determinação do preço da unidade de obra: O preço inclui o corte, dobra e montagem da armadura em seu lugar definitivo de colocação em obra.
Inclui: Limpeza e preparação da superfície de apoio. Marcação. Colocação das armaduras com separadores certificados. Formação de juntas. Montagem do sistema de escoramento e fôrmas. Concretagem e compactação do concreto. Desmontagem do sistema de escoramento e fôrmas. Cura do concreto. Limpeza da superfície de coroamento do muro. Reparação de defeitos superficiais, se for necessário.
Critério de medição de projeto: Volume medido sobre a seção teórica de cálculo, segundo documentação gráfica de Projeto, descontando as aberturas de superfície maior de 2 m².
Critério de quantitativos de obra: Medir-se-á o volume teórico executado segundo especificações de Projeto, descontando as aberturas de superfície maior de 2 m².

| Código | Un | Descrição | Rendimento | Preço | Importância |
|---|---|---|---|---|---|
| mt08ebr060ma | m² | Painéis metálicos de 270x60 cm, para sistema de escoramento e fôrmas para cortinas. (material) | 0.044 | 4793.42 | 210.910 |
| mt08ebr035d | Un | Escora aprumadora metálica, telescópica, com extremidades articuladas, de até 4 m de comprimento. (material) | 0.089 | 95.83 | 8.529 |
| mt08ebr080 | Un | Conjunto constituído por barra de ancoragem roscada de 5/8" de diâmetro, tubo distanciador de PVC e porcas tipo borboleta. (material) | 26.667 | 23.59 | 629.075 |
| mt08dba010d | l | Agente desmoldante, à base de óleos especiais, emulsionante em água, para fôrmas metálicas, fenólicas ou de madeira. (material) | 0.2 | 4.56 | 0.912 |
| mt07aco020d | Un | Separador certificado para cortinas. (material) | 8 | 0.16 | 1.280 |
| mt07aco070f | kg | Aço em barras nervuradas, CA-50, de vários diâmetros, segundo ABNT NBR 7480. (material) | 51 | 11.66 | 594.660 |
| mt08var050 | kg | Arame galvanizado para atar, de 1,30 mm de diâmetro. (material) | 0.65 | 3.79 | 2.464 |
| mt10haf080iec | m³ | Concreto C25 classe de agressividade ambiental II e tipo de ambiente urbano, brita 1, consistência S100, dosado em central, segundo ABNT NBR 8953. (material) | 1.05 | 344.88 | 362.124 |
| mq06bhe010 | h | Caminhão bomba estacionado na obra, para bombeamento de concreto. (equipamento) | 0.152 | 700.32 | 106.449 |
| mo044 | h | Montador de fôrmas. (mão de obra) | 2.313 | 31.99 | 73.993 |
| mo091 | h | Ajudante de montador de fôrmas. (mão de obra) | 2.523 | 30.15 | 76.068 |
| mo043 | h | Armador. (mão de obra) | 0.566 | 31.99 | 18.106 |
| mo090 | h | Ajudante de armador. (mão de obra) | 0.721 | 30.15 | 21.738 |
| mo045 | h | Oficial de trabalhos de concretagem. (mão de obra) | 0.064 | 31.99 | 2.047 |
| mo092 | h | Ajudante de trabalhos concretagem. (mão de obra) | 0.27 | 30.15 | 8.141 |
| % | % | Custos diretos complementares | 2 % | 2116.496 | 42.330 |
|  |  | Custos diretos |  |  | 2158.826 |

Resíduos:
- colocação: mt08dba010d Agente desmoldante, à base de óleos especiais, emulsionante em água, para fôrmas metálicas, fenólicas ou de madeira; fator de resíduo 0.07
- colocação: mt07aco070f Aço em barras nervuradas, CA-50, de vários diâmetros, segundo ABNT NBR 7480; fator de resíduo 0.0075
- colocação: mt08var050 Arame galvanizado para atar, de 1,30 mm de diâmetro; fator de resíduo 0.0038
- colocação: mt10haf080iec; fator de resíduo 0.00120403

## Recursos

**mt08dba010d** l Agente desmoldante, à base de óleos especiais, emulsionante em água, para fôrmas metálicas, fenólicas ou de madeira
Dados técnicos: Custo energético 82.642 MJ; Emissão de CO2 4.474 kg; Código LER 17 09 04; Massa do elemento 0.932 kg; Volume 0.000621 m3
Resíduos:
- embalagem: re150104 Embalagens de metal. (componente de resíduo); rendimento 0.042 kg; Código LER 15 01 04; Massa do elemento 1 kg; Volume 0.001667 m3

**mt07aco020d** Un Separador certificado para cortinas
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt08var050** kg Arame galvanizado para atar, de 1,30 mm de diâmetro
Dados técnicos: Custo energético 25.100 MJ; Emissão de CO2 2.560 kg; Código LER 17 04 05; Massa do elemento 1 kg; Volume 0.000476 m3

**mt10haf080iec** m³ Concreto C25 classe de agressividade ambiental II e tipo de ambiente urbano
Dados técnicos: Custo energético 2000.000 MJ; Emissão de CO2 250.000 kg; Código LER 17 01 01; Massa do elemento 2500 kg; Volume 1.666667 m3
