# Reforço de pilar de concreto armado, com perfis metálicos sem presilhas

- Propriedade do ficheiro: CYPE Ingenieros S.A.
- Formato: FIEBDC-3/2016
- Programa: Generador de precios de la construcción. CYPE Ingenieros, S.A.
- Data: 23/05/2024
- Âmbito geográfico: Brasil
- Moeda: BRL
- Custos indiretos: 3 %
- Despesas gerais: 13 %
- Lucro: 6 %
- IVA: 17 %

## E Estruturas

### EH Concreto armado

#### EHP Reforços com perfis metálicos

**EHP010** m Reforço de pilar de concreto armado, com perfis metálicos sem presilhas.
Reforço de pilar de concreto armado de 30x30 cm, com perfis de aço A 572 Grau 42, laminados a quente, com camada de primer anticorrosivo, dispostos nas arestas do pilar e unidos nas quatro faces através de presilhas metálicas de mm, soldadas "in loco", cada 35 cm, com ajuste vertical das cantoneiras sobre as arestas do pilar utilizando adesivo tixotrópico de dois componentes à base de resina epóxi, até assegurar que se encontram solidamente aderidas, fornecimento de material de solda segundo ISO 2560 e solda do conjunto, assegurando-se um efeito de confinamento ativo sobre o concreto original.
Inclui: Implantação da posição dos reforços e presilhas. Limpeza e saneamento das arestas do pilar. Aplicação da cola. Colocação e fixação provisória dos perfis. Colocação das presilhas com solda. Execução das uniões.
Critério de medição de projeto: Comprimento medido entre eixos, segundo documentação gráfica de Projeto.
Critério de quantitativos de obra: Medir-se-á, a eixos, o comprimento realmente executado segundo especificações de Projeto.

| Código | Un | Descrição | Rendimento | Preço | Importância |
|---|---|---|---|---|---|
| mt09reh120a | kg | Adesivo tixotrópico de dois componentes à base de resina epóxi, para a correta ligação entre o concreto fresco e o concreto endurecido ou para melhorar a aderência do concreto endurecido e o aço. (material) | 0.523 | 28.5 | 14.906 |
| mt07ala000hb | kg | Aço laminado A 572 Grau 42, em perfis laminados a quente, segundo ASTM A 572, peças simples, para aplicações estruturais, acabamento com primer antioxidante. Trabalhado e montado em oficina, para colocar com ligações soldadas em obra. (material) | 11 | 5.07 | 55.770 |
| mt07ala001k | kg | Placa de aço laminado A 572 Grau 42, segundo ASTM A 572, para aplicações estruturais. Trabalhada e montada em oficina, para colocar com ligações soldadas em obra. (material) | 19 | 6.88 | 130.720 |
| mq08sol020 | h | Equipamentos e elementos auxiliares para soldagem elétrica. (equipamento) | 0.116 | 12.6 | 1.462 |
| mo047 | h | Montador de estruturas metálicas. (mão de obra) | 1.204 | 31.99 | 38.516 |
| mo094 | h | Ajudante de montador de estruturas metálicas. (mão de obra) | 1.204 | 30.15 | 36.301 |
| % | % | Custos diretos complementares | 2 % | 277.675 | 5.554 |
|  |  | Custos diretos |  |  | 283.229 |

Resíduos:
- colocação: mt09reh120a; fator de resíduo 0.03
- colocação: mt07ala000hb; fator de resíduo 0.0045
- colocação: mt07ala001k; fator de resíduo 0.0045

## Recursos

**mt09reh120a** kg Adesivo tixotrópico de dois componentes à base de resina epóxi
Dados técnicos: Custo energético 86.761 MJ; Emissão de CO2 3.294 kg; Código LER 17 09 04; Massa do elemento 1 kg; Volume 0.000667 m3
Resíduos:
- embalagem: re170203 Plástico. (componente de resíduo); rendimento 0.003 kg; Código LER 17 02 03; Massa do elemento 1 kg; Volume 0.001667 m3

**mt07ala000hb** kg Aço laminado A 572 Grau 42
Dados técnicos: Custo energético 9.830 MJ; Emissão de CO2 0.510 kg; Código LER 17 04 05; Massa do elemento 1 kg; Volume 0.000476 m3

**mt07ala001k** kg Placa de aço laminado A 572 Grau 42
Dados técnicos: Custo energético 9.830 MJ; Emissão de CO2 0.510 kg; Código LER 17 04 05; Massa do elemento 1 kg; Volume 0.000476 m3
