# Parede de alvenaria estrutural, de bloco cerâmico

- Propriedade do ficheiro: CYPE Ingenieros S.A.
- Formato: FIEBDC-3/2016
- Programa: Generador de precios de la construcción. CYPE Ingenieros, S.A.
- Data: 15/06/2024
- Âmbito geográfico: Brasil
- Moeda: BRL
- Custos indiretos: 3 %
- Despesas gerais: 13 %
- Lucro: 6 %
- IVA: 17 %

## F Fachadas, paredes, divisórias e proteções

### FE Alvenaria estrutural

#### FEE Paredes de alvenaria estrutural

**FEE010** m² Parede de alvenaria estrutural, de bloco cerâmico.
Parede de alvenaria estrutural, de 11,5 cm de espessura, formada por blocos cerâmicos da família 39 com resistência à compressão de 4,5 MPa composta pelos seguintes elementos: BLOCOS ESTRUTURAIS: bloco de paredes vazadas de 11,5x19x19 cm (1,18 ud/m²), bloco de paredes vazadas de 11,5x19x31,5 cm (2,97 ud/m²), bloco de paredes vazadas de 11,5x19x39 cm (8,4 ud/m²), bloco de paredes vazadas de 11,5x19x51,5 cm (0,32 ud/m²), canaleta de 11,5x19x39 cm (2,12 ud/m²), bloco compensador de 11,5x19x4 cm (0,75 ud/m²). ASSENTAMENTO: argamassa de cimento confeccionada em obra, com 300 kg/m³ de cimento, cor cinza, dosificação 1:5, fornecida em sacos. REFORÇO: 0,02 m³/m² de graute confeccionado em obra com uma resistência à compressão de 10 MPa, brita 0, concretagem com meios manuais, 2,1 kg/m² de aço CA-50 e elementos de ancoragem em encontros de alvenarias (0,384 ud/m²). 5% de desperdícios e roturas de blocos.
Inclui: Posicionamento dos blocos de canto e marcação da alvenaria. Colocação das linhas-guia garantindo a horizontalidade das fiadas. Assentamento das fiadas sobre camadas de argamassa. Colocação das armaduras. Colocação dos elementos de ancoragem. Preparação do graute. Grauteamento dos pontos verticais previstos no projeto. Grauteamento das cintas de respaldo, vergas e contravergas.
Critério de medição de projeto: Superfície medida segundo documentação gráfica de Projeto, sem duplicar esquinas nem encontros.
Critério de quantitativos de obra: Medir-se-á a superfície realmente executada segundo especificações de Projeto, sem duplicar esquinas nem encontros.

| Código | Un | Descrição | Rendimento | Preço | Importância |
|---|---|---|---|---|---|
| mt02bcr020ak | Un | Bloco cerâmico estrutural de parades vazadas, 11,5x19x51,5 cm, resistência à compressão 4,5 MPa. Segundo ABNT NBR 15270-2. (material) | 0.315 | 2.81 | 0.885 |
| mt02bcr020ah | Un | Bloco cerâmico estrutural de parades vazadas, 11,5x19x39 cm, resistência à compressão 4,5 MPa. Segundo ABNT NBR 15270-2. (material) | 8.396 | 1.8 | 15.113 |
| mt02bcr020aj | Un | Bloco cerâmico estrutural de parades vazadas, 11,5x19x31,5 cm, resistência à compressão 4,5 MPa. Segundo ABNT NBR 15270-2. (material) | 2.972 | 1.6 | 4.755 |
| mt02bcr020ai | Un | Bloco cerâmico estrutural de parades vazadas, 11,5x19x19 cm, resistência à compressão 4,5 MPa. Segundo ABNT NBR 15270-2. (material) | 1.176 | 1.36 | 1.599 |
| mt02bcr022a | Un | Bloco compensador cerâmico estrutural, 11,5x19x4 cm, resistência à compressão 4,5 MPa. Segundo ABNT NBR 15270-2. (material) | 0.746 | 0.72 | 0.537 |
| mt02bcr021c | Un | Canaleta cerâmica estrutural, 11,5x19x39 cm, resistência à compressão 4,5 MPa. Segundo ABNT NBR 15270-2. (material) | 2.121 | 2.21 | 4.687 |
| mt07aco070f | kg | Aço em barras nervuradas, CA-50, de vários diâmetros, segundo ABNT NBR 7480. (material) | 2.249 | 11.66 | 26.223 |
| mt08cem002 | kg | Cimento cinza em sacos. (material) | 8.55 | 0.63 | 5.387 |
| mt08aaa010a | m³ | Água. (material) | 0.007 | 3.79 | 0.027 |
| mt01arg002a | m³ | Areia média lavada. (material) | 0.012 | 112.99 | 1.356 |
| mt01arg003a | m³ | Pedra britada tipo 0. (material) | 0.018 | 115.4 | 2.077 |
| mt01arg005a | t | Areia de pedreira, para argamassa preparada em obra. (material) | 0.021 | 50.71 | 1.065 |
| mt09var050b | Un | Tela soldada de 7,5x50 cm, com malha de 15x15 mm, de aço galvanizado, para ancoragem de alvenarias. (material) | 0.384 | 0.63 | 0.242 |
| mq06hor010 | h | Betoneira elétrica com uma capacidade de amassamento de 160 l. (equipamento) | 0.026 | 12.69 | 0.330 |
| mo021 | h | Pedreiro de alvenarias. (mão de obra) | 0.579 | 32.24 | 18.667 |
| mo114 | h | Servente de pedreiro de alvenarias. (mão de obra) | 0.596 | 27.81 | 16.575 |
| mo043 | h | Armador. (mão de obra) | 0.019 | 31.99 | 0.608 |
| mo090 | h | Ajudante de armador. (mão de obra) | 0.019 | 30.15 | 0.573 |
| % | % | Custos diretos complementares | 2 % | 100.706 | 2.014 |
|  |  | Custos diretos |  |  | 102.720 |

Resíduos:
- colocação: mt02bcr020ak; fator de resíduo 0.0105
- colocação: mt02bcr020ah Bloco cerâmico estrutural de parades vazadas, 11,5x19x39 cm, resistência à compressão 4,5 MPa. Segundo ABNT NBR 15270-2; fator de resíduo 0.0184065
- colocação: mt02bcr020aj; fator de resíduo 0.0283535
- colocação: mt02bcr020ai Bloco cerâmico estrutural de parades vazadas, 11,5x19x19 cm, resistência à compressão 4,5 MPa. Segundo ABNT NBR 15270-2; fator de resíduo 0.0396
- colocação: mt02bcr022a Bloco compensador cerâmico estrutural, 11,5x19x4 cm, resistência à compressão 4,5 MPa. Segundo ABNT NBR 15270-2; fator de resíduo 0.0396
- colocação: mt02bcr021c Canaleta cerâmica estrutural, 11,5x19x39 cm, resistência à compressão 4,5 MPa. Segundo ABNT NBR 15270-2; fator de resíduo 0.0105
- colocação: mt07aco070f Aço em barras nervuradas, CA-50, de vários diâmetros, segundo ABNT NBR 7480; fator de resíduo 0.0075
- colocação: mt08cem002 Cimento cinza em sacos; fator de resíduo 0.0063
- colocação: mt01arg002a Areia média lavada; fator de resíduo 0.003
- colocação: mt01arg003a Pedra britada tipo 0; fator de resíduo 0.00459162
- colocação: mt01arg005a Areia de pedreira, para argamassa preparada em obra; fator de resíduo 0.00501329

## Recursos

**mt02bcr020ak** Un Bloco cerâmico estrutural de parades vazadas
Dados técnicos: Custo energético 23.848 MJ; Emissão de CO2 1.762 kg; Código LER 17 01 03; Massa do elemento 7.35 kg; Volume 0.00588 m3
Resíduos:
- embalagem: re170201 Madeira. (componente de resíduo); rendimento 0.014 kg; Código LER 17 02 01; Massa do elemento 1 kg; Volume 0.000909 m3
- embalagem: re170203 Plástico. (componente de resíduo); rendimento 0.005 kg; Código LER 17 02 03; Massa do elemento 1 kg; Volume 0.001667 m3

**mt02bcr020ah** Un Bloco cerâmico estrutural de parades vazadas, 11,5x19x39 cm, resistência à compressão 4,5 MPa. Segundo ABNT NBR 15270-2
Dados técnicos: Custo energético 20.737 MJ; Emissão de CO2 1.543 kg; Código LER 17 01 03; Massa do elemento 6.42 kg; Volume 0.005136 m3
Resíduos:
- embalagem: re170201 Madeira; rendimento 0.011 kg
- embalagem: re170203 Plástico; rendimento 0.005 kg

**mt02bcr020aj** Un Bloco cerâmico estrutural de parades vazadas
Dados técnicos: Custo energético 18.634 MJ; Emissão de CO2 1.415 kg; Código LER 17 01 03; Massa do elemento 5.87 kg; Volume 0.004696 m3
Resíduos:
- embalagem: re170201 Madeira; rendimento 0.008 kg
- embalagem: re170203 Plástico; rendimento 0.004 kg

**mt02bcr020ai** Un Bloco cerâmico estrutural de parades vazadas, 11,5x19x19 cm, resistência à compressão 4,5 MPa. Segundo ABNT NBR 15270-2
Dados técnicos: Custo energético 15.356 MJ; Emissão de CO2 1.197 kg; Código LER 17 01 03; Massa do elemento 4.94 kg; Volume 0.003952 m3
Resíduos:
- embalagem: re170201 Madeira; rendimento 0.004 kg
- embalagem: re170203 Plástico; rendimento 0.004 kg

**mt02bcr022a** Un Bloco compensador cerâmico estrutural, 11,5x19x4 cm, resistência à compressão 4,5 MPa. Segundo ABNT NBR 15270-2
Dados técnicos: Custo energético 4.084 MJ; Emissão de CO2 0.271 kg; Código LER 17 01 03; Massa do elemento 1.08 kg; Volume 0.000864 m3
Resíduos:
- embalagem: re170201 Madeira; rendimento 0.004 kg
- embalagem: re170203 Plástico; rendimento 0.004 kg

**mt02bcr021c** Un Canaleta cerâmica estrutural, 11,5x19x39 cm, resistência à compressão 4,5 MPa. Segundo ABNT NBR 15270-2
Dados técnicos: Custo energético 19.789 MJ; Emissão de CO2 1.428 kg; Código LER 17 01 03; Massa do elemento 5.96 kg; Volume 0.004768 m3
Resíduos:
- embalagem: re170201 Madeira; rendimento 0.014 kg
- embalagem: re170203 Plástico; rendimento 0.005 kg

**mt07aco070f** kg Aço em barras nervuradas, CA-50, de vários diâmetros, segundo ABNT NBR 7480
Dados técnicos: Custo energético 9.830 MJ; Emissão de CO2 0.510 kg; Código LER 17 04 05; Massa do elemento 1 kg; Volume 0.000476 m3

**mt08cem002** kg Cimento cinza em sacos
Dados técnicos: Custo energético 7.174 MJ; Emissão de CO2 0.904 kg; Código LER 17 01 01; Massa do elemento 1 kg; Volume 0.000667 m3
Resíduos:
- embalagem: re150101 Embalagens de papel e cartão. (componente de resíduo); rendimento 0.014 kg; Código LER 15 01 01; Massa do elemento 1 kg; Volume 0.001333 m3
- embalagem: re170201 Madeira; rendimento 0.001 kg
- embalagem: re170203 Plástico; rendimento 0.003 kg

**mt08aaa010a** m³ Água
Dados técnicos: Custo energético 60.000 MJ; Emissão de CO2 30.000 kg

**mt01arg002a** m³ Areia média lavada
Dados técnicos: Custo energético 146.250 MJ; Emissão de CO2 7.800 kg; Código LER 01 04 09; Massa do elemento 1950 kg; Volume 1.21875 m3

**mt01arg003a** m³ Pedra britada tipo 0
Dados técnicos: Custo energético 146.250 MJ; Emissão de CO2 7.800 kg; Código LER 01 04 08; Massa do elemento 1950 kg; Volume 1.3 m3

**mt01arg005a** t Areia de pedreira, para argamassa preparada em obra
Dados técnicos: Custo energético 75.000 MJ; Emissão de CO2 4.000 kg; Código LER 01 04 08; Massa do elemento 1000 kg; Volume 0.666667 m3
