# Bloco-porta exterior de entrada a habitação, cega, de aço galvanizado, com almofadas

- Propriedade do ficheiro: CYPE Ingenieros S.A.
- Formato: FIEBDC-3/2016
- Programa: Generador de precios de la construcción. CYPE Ingenieros, S.A.
- Data: 23/05/2024
- Âmbito geográfico: Brasil
- Moeda: BRL
- Custos indiretos: 3 %
- Despesas gerais: 13 %
- Lucro: 6 %
- IVA: 17 %

## L Esquadrias, vidros e proteções solares

### LE Portas exteriores

#### LEA De aço

**LEA022** Un Bloco-porta exterior de entrada a habitação, cega, de aço galvanizado, com almofadas.
Bloco-porta exterior de entrada a habitação, cega, de uma folha, com almofadas, 1000x2300 mm de vão e altura de passagem, composto por duas chapas de aço galvanizado de 1 mm de espessura, dobradas, ensambladas e montadas, com câmara intermediária preenchida com poliuretano injetado de alta densidade, acabamento lacado cor branca nas suas faces e cantos, caixilho de aço e marco de aço galvanizado de 1,5 mm de espessura e 100 mm de largura, com ganchos de ancoragem à obra, com fechadura de segurança com três pontos frontaiss de fecho; sem contramarco. Inclusive ganchos de ancoragem para a fixação do marco ao paramento, guarnição de 45 mm de largura, acabamento lacado cor branca e perfil de fixação de 40 mm de largura, acabamento lacado cor branca.
Critérios considerados na determinação do preço da unidade de obra: O preço não inclui o assentamento da esquadria.
Inclui: Marcação de pontos de fixação. Alojamento e calçamento do marco na abertura do paramento. Colocação da folha. Enchimento da folga entre marco e paramento con espuma de poliuretano. Colocação de ferragens de fecho e acessórios. Colocação de guarnições e alizares. Ajuste final.
Critério de medição de projeto: Número de unidades previstas, segundo documentação gráfica de Projeto.
Critério de quantitativos de obra: Medir-se-á o número de unidades realmente executadas segundo especificações de Projeto.

| Código | Un | Descrição | Rendimento | Preço | Importância |
|---|---|---|---|---|---|
| mt26pet020cHfb | Un | Bloco-porta exterior de entrada a habitação, cega, de uma folha, com almofadas, 1000x2300 mm de vão e altura de passagem, composto por duas chapas de aço galvanizado de 1 mm de espessura, dobradas, ensambladas e montadas, com câmara intermediária preenchida com poliuretano injetado de alta densidade, acabamento lacado cor branca nas suas faces e cantos, caixilho de aço e marco de aço galvanizado de 1,5 mm de espessura e 100 mm de largura, com ganchos de ancoragem à obra, com fechadura de segurança com três pontos frontaiss de fecho, dobradiças de alta segurança, anti-alavanca, manivela curva com espelho redondo, de aço inoxidável, maçaneta circular com espelho redondo, de aço inoxidável e junta perimetral de estanqueidade de borracha. (material) | 1 | 1741.36 | 1741.360 |
| mt26pet135a | m | Perfil de fixação de 40 mm de largura, acabamento lacado cor branca. (material) | 5.6 | 70.4 | 394.240 |
| mt26pet130a | m | Guarnição de 45 mm de largura, acabamento lacado cor branca. (material) | 5.6 | 67.75 | 379.400 |
| mt22www040 | Un | Aerossol de 750 ml de espuma adesiva auto-expansível, elástica, de poliuretano monocomponente, de 25 kg/m³ de densidade, condutibilidade térmica 0,0345 W/(mK), 135% de expansão, alongamento até à ruptura 45% e 7 N/cm² de resistência à tração, estável de -40°C a 90°C; para aplicar com pistola. (material) | 0.1 | 22.99 | 2.299 |
| mo018 | h | Serralheiro. (mão de obra) | 1.423 | 32.62 | 46.418 |
| mo059 | h | Ajudante de serralheiro. (mão de obra) | 1.175 | 30.15 | 35.426 |
| % | % | Custos diretos complementares | 2 % | 2599.143 | 51.983 |
|  |  | Custos diretos |  |  | 2651.126 |

Resíduos:
- colocação: mt22www040; fator de resíduo 0.024

## Recursos

**mt26pet020cHfb** Un Bloco-porta exterior de entrada a habitação
Dados técnicos: Custo energético 1407.770 MJ; Emissão de CO2 109.462 kg
Resíduos:
- embalagem: re170203 Plástico. (componente de resíduo); rendimento 0.127 kg; Código LER 17 02 03; Massa do elemento 1 kg; Volume 0.001667 m3
- embalagem: re170604 Materiais de isolamento que não contêm substâncias perigosas. (componente de resíduo); rendimento 0.027 kg; Código LER 17 06 04; Massa do elemento 1 kg; Volume 0.001667 m3

**mt22www040** Un Aerossol de 750 ml de espuma adesiva auto-expansível
Dados técnicos: Custo energético 4.178 MJ; Emissão de CO2 0.208 kg; Código LER 17 06 04; Massa do elemento 0.01875 kg; Volume 0.000031 m3
Resíduos:
- embalagem: re150104 Embalagens de metal. (componente de resíduo); rendimento 0.15 kg; Código LER 15 01 04; Massa do elemento 1 kg; Volume 0.001667 m3
