# Portão enrolável para garagem, de alumínio

- Propriedade do ficheiro: CYPE Ingenieros S.A.
- Formato: FIEBDC-3/2016
- Programa: Generador de precios de la construcción. CYPE Ingenieros, S.A.
- Data: 15/06/2024
- Âmbito geográfico: Brasil
- Moeda: BRL
- Custos indiretos: 3 %
- Despesas gerais: 13 %
- Lucro: 6 %
- IVA: 17 %

## L Esquadrias, vidros e proteções solares

### LG Portas de garagem

#### LGL De alumínio

**LGL040** Un Portão enrolável para garagem, de alumínio.
Portão enrolável para garagem, formado por lâminas de chapa lisa de alumínio extrudido, 400x225 cm, com acabamento pré-lacado de cor branca, com abertura manual.
Inclui: Colocação e fixação dos perfis guia. Introdução do conjunto de lâminas nas guias. Colocação e fixação do eixo aos suportes. Fixação do conjunto de lâminas ao tambor. Montagem do sistema de abertura. Montagem do sistema de acionamento. Correção de falhas e lubrificação de mecanismos e guias.
Critério de medição de projeto: Número de unidades previstas, segundo documentação gráfica de Projeto.
Critério de quantitativos de obra: Medir-se-á o número de unidades realmente executadas segundo especificações de Projeto.

| Código | Un | Descrição | Rendimento | Preço | Importância |
|---|---|---|---|---|---|
| mt26pge010at | Un | Portão enrolável para garagem, formado por lâminas de chapa lisa de alumínio extrudido, 400x225 cm, com acabamento pré-lacado de cor branca, caixa recolhedora forrada, carretel, molas de torção, roldanas, guias, acessórios e fechadura central com chave de segurança. (material) | 1 | 6314.76 | 6314.760 |
| mo020 | h | Pedreiro. (mão de obra) | 0.648 | 32.24 | 20.892 |
| mo113 | h | Auxiliar de serviços gerais. (mão de obra) | 0.648 | 27.81 | 18.021 |
| mo018 | h | Serralheiro. (mão de obra) | 1.513 | 32.62 | 49.354 |
| mo059 | h | Ajudante de serralheiro. (mão de obra) | 1.513 | 30.15 | 45.617 |
| % | % | Custos diretos complementares | 2 % | 6448.644 | 128.973 |
|  |  | Custos diretos |  |  | 6577.617 |

## Recursos

**mt26pge010at** Un Portão enrolável para garagem
Dados técnicos: Custo energético 37.111 MJ; Emissão de CO2 1.768 kg
Resíduos:
- embalagem: re170203 Plástico. (componente de resíduo); rendimento 0.244 kg; Código LER 17 02 03; Massa do elemento 1 kg; Volume 0.001667 m3
- embalagem: re170604 Materiais de isolamento que não contêm substâncias perigosas. (componente de resíduo); rendimento 0.254 kg; Código LER 17 06 04; Massa do elemento 1 kg; Volume 0.001667 m3
