# Isolamento térmico de pisos flutuantes, com poliestireno expandido

- Propriedade do ficheiro: CYPE Ingenieros S.A.
- Formato: FIEBDC-3/2016
- Programa: Generador de precios de la construcción. CYPE Ingenieros, S.A.
- Data: 15/06/2024
- Âmbito geográfico: Brasil
- Moeda: BRL
- Custos indiretos: 3 %
- Despesas gerais: 13 %
- Lucro: 6 %
- IVA: 17 %

## N Isolamentos e impermeabilizações

### NA Isolamentos térmicos

#### NAL Pisos flutuantes

**NAL036** m² Isolamento térmico de pisos flutuantes, com poliestireno expandido.
Isolamento térmico de pisos flutuantes, formado por painel rígido de poliestireno expandido, de superfície lisa e borda lateral reta, de 90 mm de espessura, resistência térmica 3,1 m²K/W, condutibilidade térmica 0,029 W/(mK), colocado topo a topo, simplesmente apoiado, coberto com filme de polietileno de 0,2 mm de espessura e dessolidarização perimetral executada com o mesmo material isolante, preparado para receber um contrapiso de argamassa ou concreto. Inclusive fita autocolante para vedação de juntas.
Inclui: Limpeza e preparação da superfície suporte. Implantação e corte do isolamento. Colocação do isolamento. Colocação do filme de polietileno. Vedação de juntas do filme de polietileno.
Critério de medição de projeto: Superfície medida segundo documentação gráfica de Projeto.
Critério de quantitativos de obra: Medir-se-á a superfície realmente executada segundo especificações de Projeto.

| Código | Un | Descrição | Rendimento | Preço | Importância |
|---|---|---|---|---|---|
| mt16pel010aaqj | m² | Painel rígido de poliestireno expandido, de superfície lisa e borda lateral reta, de 90 mm de espessura, resistência térmica 3,1 m²K/W, condutibilidade térmica 0,029 W/(mK), Euroclasse E de reação ao fogo, com código de designação EPS-EN 13163-L3-W3-T2-S5-P10-BS250-TR200-DS(N)2-CS(10)150. (material) | 1.1 | 104.72 | 115.192 |
| mt16png010d | m² | Filme de polietileno de 0,2 mm de espessura e 184 g/m² de massa superficial. (material) | 1.1 | 2.74 | 3.014 |
| mt16aaa030 | m | Fita autocolante para vedação de juntas. (material) | 0.4 | 2.01 | 0.804 |
| mo054 | h | Montador de isolamentos. (mão de obra) | 0.091 | 33.54 | 3.052 |
| mo101 | h | Ajudante de montador de isolamentos. (mão de obra) | 0.091 | 27.93 | 2.542 |
| % | % | Custos diretos complementares | 2 % | 124.604 | 2.492 |
|  |  | Custos diretos |  |  | 127.096 |

Resíduos:
- colocação: mt16pel010aaqj; fator de resíduo 0.0257383
- colocação: mt16png010d Filme de polietileno de 0,2 mm de espessura e 184 g/m² de massa superficial; fator de resíduo 0.06
- colocação: mt16aaa030 Fita autocolante para vedação de juntas; fator de resíduo 0.07

## Recursos

**mt16pel010aaqj** m² Painel rígido de poliestireno expandido
Dados técnicos: Custo energético 172.082 MJ; Emissão de CO2 6.010 kg; Código LER 17 06 04; Massa do elemento 1.8 kg; Volume 0.003 m3
Resíduos:
- embalagem: re170203 Plástico. (componente de resíduo); rendimento 0.033 kg; Código LER 17 02 03; Massa do elemento 1 kg; Volume 0.001667 m3

**mt16png010d** m² Filme de polietileno de 0,2 mm de espessura e 184 g/m² de massa superficial
Dados técnicos: Custo energético 27.540 MJ; Emissão de CO2 1.010 kg; Código LER 17 06 04; Massa do elemento 0.184 kg; Volume 0.000307 m3
Resíduos:
- embalagem: re170203 Plástico; rendimento 0.024 kg

**mt16aaa030** m Fita autocolante para vedação de juntas
Dados técnicos: Custo energético 0.339 MJ; Emissão de CO2 0.017 kg; Código LER 17 06 04; Massa do elemento 0.0025 kg; Volume 0.000004 m3
Resíduos:
- embalagem: re170203 Plástico; rendimento 0.001 kg
