# Pintura com tinta de silicato sobre paramento interior de concreto

- Propriedade do ficheiro: CYPE Ingenieros S.A.
- Formato: FIEBDC-3/2016
- Programa: Generador de precios de la construcción. CYPE Ingenieros, S.A.
- Data: 15/06/2024
- Âmbito geográfico: Brasil
- Moeda: BRL
- Custos indiretos: 3 %
- Despesas gerais: 13 %
- Lucro: 6 %
- IVA: 17 %

## R Revestimentos e forros

### RI Pinturas em paramentos interiores

#### RIS Tintas de silicato

**RIS010** m² Pintura com tinta de silicato sobre paramento interior de concreto.
Aplicação manual de duas demãos de tinta de silicato, cor branca, acabamento mate, textura lisa, (rendimento: 0,09 l/m² cada demão); aplicação prévia de uma demão de primer acrílico, regulador da absorção, sobre paramento interior de concreto, vertical e horizontal da caixa do elevador e chaminés.
Critérios considerados na determinação do preço da unidade de obra: O preço inclui a proteção dos elementos da envolvente que possam ser afetados durante os trabalhos e a resolução de pontos singulares.
Inclui: Preparação e limpeza prévia do suporte. Preparação da mistura. Aplicação de uma demão de fundo. Aplicação de duas demãos de acabamento.
Critério de medição de projeto: Superfície medida segundo documentação gráfica de Projeto, com o mesmo critério que o suporte base.
Critério de quantitativos de obra: Medir-se-á a superfície realmente executada segundo especificações de Projeto, com o mesmo critério que o suporte base.

| Código | Un | Descrição | Rendimento | Preço | Importância |
|---|---|---|---|---|---|
| mt27pfs100cf | l | Primer acrílico, regulador da absorção à base de copolímeros acrílicos, cor branca, com um conteúdo de compostos orgânicos voláteis (COV) < 5 g/l, para aplicar com trincha, rolo ou pistola. (material) | 0.096 | 25.38 | 2.436 |
| mt27psi030b | l | Tinta para interior, à base de silicato de potássio, cor branca, acabamento mate, textura lisa, permeável ao vapor de água, com um conteúdo de compostos orgânicos voláteis (COV) < 5 g/l; para aplicar com trincha, rolo ou pistola. (material) | 0.18 | 32.34 | 5.821 |
| mo038 | h | Pintor. (mão de obra) | 0.289 | 32.24 | 9.317 |
| mo076 | h | Ajudante de pintor. (mão de obra) | 0.261 | 30.23 | 7.890 |
| % | % | Custos diretos complementares | 2 % | 25.464 | 0.509 |
|  |  | Custos diretos |  |  | 25.973 |

Resíduos:
- colocação: mt27pfs100cf; fator de resíduo 0.0441107
- colocação: mt27psi030b; fator de resíduo 0.0401021

## Recursos

**mt27pfs100cf** l Primer acrílico
Dados técnicos: Custo energético 105.859 MJ; Emissão de CO2 4.028 kg; Código LER 17 09 04; Massa do elemento 1.4 kg; Volume 0.000933 m3
Resíduos:
- embalagem: re150104 Embalagens de metal. (componente de resíduo); rendimento 0.054 kg; Código LER 15 01 04; Massa do elemento 1 kg; Volume 0.001667 m3

**mt27psi030b** l Tinta para interior
Dados técnicos: Custo energético 43.562 MJ; Emissão de CO2 1.526 kg; Código LER 08 01 11; Massa do elemento 1.45 kg; Volume 0.001611 m3
Resíduos:
- embalagem: re170203 Plástico. (componente de resíduo); rendimento 0.028 kg; Código LER 17 02 03; Massa do elemento 1 kg; Volume 0.001667 m3
