# Agrupamento de caixas de correio

- Propriedade do ficheiro: CYPE Ingenieros S.A.
- Formato: FIEBDC-3/2016
- Programa: Generador de precios de la construcción. CYPE Ingenieros, S.A.
- Data: 15/06/2024
- Âmbito geográfico: Brasil
- Moeda: BRL
- Custos indiretos: 3 %
- Despesas gerais: 13 %
- Lucro: 6 %
- IVA: 17 %

## S Sinalização e equipamento

### SZ Zonas comuns

#### SZB Saguões

**SZB010** Un Agrupamento de caixas de correio.
Agrupamento de caixas de correio dispostas no interior, embutidas no paramento vertical com guarnição perimetral, formada por 4 caixas em um total, sendo cada um delas uma caixa de correio interior de madeira, tipo horizontal com abertura para cima, de 345x250x152 mm, corpo de painel melaminado de bubinga e porta de madeira laminada de bubinga, com bordas arredondadas, agrupados em 2 filas e 2 colunas. Inclusive placa para identificação, fechadura e chaves.
Inclui: Marcação através de molde. Fixação em paramento com elementos de ancoragem. Colocação de caixas e complementos. Vedação de juntas.
Critério de medição de projeto: Número de unidades previstas, segundo documentação gráfica de Projeto.
Critério de quantitativos de obra: Medir-se-á o número de unidades realmente colocadas segundo especificações de Projeto.

| Código | Un | Descrição | Rendimento | Preço | Importância |
|---|---|---|---|---|---|
| mt45btv280aa | Un | Caixa de correio interior de madeira, tipo horizontal com abertura para cima, de 345x250x152 mm, corpo de painel melaminado de bubinga e porta de madeira laminada de bubinga, com bordas arredondadas, com placa para identificação, fechadura e chaves. (material) | 4 | 124.07 | 496.280 |
| mt45btv006a | m | Guarnição de alumínio, acabamento natural, para agrupamento de caixas de correio. (material) | 1.988 | 80.79 | 160.611 |
| mo011 | h | Montador. (mão de obra) | 0.445 | 40.91 | 18.205 |
| mo080 | h | Ajudante de montador. (mão de obra) | 0.445 | 30.23 | 13.452 |
| % | % | Custos diretos complementares | 2 % | 688.548 | 13.771 |
|  |  | Custos diretos |  |  | 702.319 |

## Recursos

**mt45btv280aa** Un Caixa de correio interior de madeira
Dados técnicos: Custo energético 0.018 MJ; Emissão de CO2 0.028 kg
Resíduos:
- embalagem: re150101 Embalagens de papel e cartão. (componente de resíduo); rendimento 0.033 kg; Código LER 15 01 01; Massa do elemento 1 kg; Volume 0.001333 m3
