# Sistema provisório de proteção de borda de laje, classe C, em coberturas inclinadas metálicas

- Propriedade do ficheiro: CYPE Ingenieros S.A.
- Formato: FIEBDC-3/2016
- Programa: Generador de precios de la construcción. CYPE Ingenieros, S.A.
- Data: 15/06/2024
- Âmbito geográfico: Brasil
- Moeda: BRL
- Custos indiretos: 3 %
- Despesas gerais: 13 %
- Lucro: 6 %
- IVA: 17 %

## Y Segurança e saúde

### YC Sistemas de proteção coletiva

#### YCF Proteção perimetral de bordas de laje

**YCF031** m Sistema provisório de proteção de borda de laje, classe C, em coberturas inclinadas metálicas.
Sistema provisório de proteção de borda de laje, classe C, em coberturas inclinadas metálicas, de 1 m de altura, que proporciona resistência para forças dinâmicas elevadas e para superfícies de trabalho com um ângulo de inclinação máximo de 45°, formado por: travessa principal de tubo de aço de 25 mm de diâmetro e 2500 mm de comprimento, amortizável em 150 utilizações; travessa inferior de tubo de aço de 25 mm de diâmetro e 2500 mm de comprimento, amortizável em 150 utilizações; proteção intermediária de rede de segurança tipo U, de poliamida de alta tenacidade, cor branca, amortizável em 10 utilizações; rodapé de lona de polietileno de alta densidade, com tratamento ultravioleta, cor verde, que tenha a borda superior pelo menos 15 cm por cima da superfície de trabalho e prumos telescópicos de segurança fabricados em aço de primeira qualidade galvanizado a quente, de 35x35 mm e 1500 mm de comprimento, separados entre si uma distância máxima de 2,5 m e fixados à viga metálica por aperto, amortizáveis em 20 utilizações. Inclusive corda de união de polipropileno, para unir as redes e corda de atadura de polipropileno, para atar a corda perimetral das redes a um suporte adequado.
Critério de medição de projeto: Comprimento medido segundo Plano de Segurança e Saúde.
Critério de quantitativos de obra: Será medido o comprimento realmente montado segundo especificações do Plano de Segurança e Saúde.

| Código | Un | Descrição | Rendimento | Preço | Importância |
|---|---|---|---|---|---|
| mt50spb030a | Un | Prumo telescópico de segurança fabricado em aço de primeira qualidade galvanizado a quente, de 35x35 mm e 1500 mm de comprimento, com aperto em cima. (material) | 0.029 | 103.58 | 3.004 |
| mt50spb050a | Un | Travessa para prumo fabricada com molde, de tubo de aço pintado em forno em epóxi-poliéster, de 25 mm de diâmetro e 2500 mm de comprimento. (material) | 0.005 | 17.44 | 0.087 |
| mt50spr070 | m² | Rede vertical de segurança tipo U, de poliamida de alta tenacidade, de cor branca. Corda de rede de diâmetro 4,5 mm. Energia da rede A2 (entre 2,2 e 4,4 kJ). Configuração da rede em losango, com corda perimetral de polipropileno de 16 mm de diâmetro. (material) | 0.11 | 7.07 | 0.778 |
| mt50spr170a | m | Corda de união N de polipropileno de alta tenacidade, com tratamento aos raios UV, D=8 mm e carga de ruptura superior a 7,5 kN. (material) | 0.696 | 0.53 | 0.369 |
| mt50spr180a | m | Corda de atadura G de polipropileno de alta tenacidade, com tratamento aos raios UV, D=12 mm e carga de ruptura superior a 20 kN. (material) | 0.22 | 0.91 | 0.200 |
| mt50spr050 | m² | Lona de polietileno de alta densidade, com tratamento ultravioleta, cor verde, 60% de percentagem de corta-vento, com orifícios de 20 em 20 cm em todo o perímetro. (material) | 0.15 | 1.59 | 0.239 |
| mo119 | h | Oficial de 1ª Montador de proteções e sinalização de Segurança e Saúde. (mão de obra) | 0.193 | 32.24 | 6.222 |
| mo120 | h | Operário Montador de proteções e sinalização de Segurança e Saúde. (mão de obra) | 0.193 | 27.81 | 5.367 |
| % | % | Custos diretos complementares | 2 % | 16.266 | 0.325 |
|  |  | Custos diretos |  |  | 16.591 |

Resíduos:
- colocação: mt50spb030a; fator de resíduo 1
- colocação: mt50spb050a; fator de resíduo 1
- colocação: mt50spr070; fator de resíduo 1
- colocação: mt50spr050; fator de resíduo 0.06

## Recursos

**mt50spb030a** Un Prumo telescópico de segurança fabricado em aço de primeira qualidade galvanizado a quente
Dados técnicos: Custo energético 128.010 MJ; Emissão de CO2 13.056 kg; Código LER 17 04 05; Massa do elemento 5.1 kg; Volume 0.002429 m3

**mt50spb050a** Un Travessa para prumo fabricada com molde
Dados técnicos: Custo energético 22.904 MJ; Emissão de CO2 1.188 kg; Código LER 17 04 05; Massa do elemento 2.33 kg; Volume 0.00111 m3

**mt50spr070** m² Rede vertical de segurança tipo U
Dados técnicos: Custo energético 35.167 MJ; Emissão de CO2 1.746 kg; Código LER 17 02 03; Massa do elemento 0.329 kg; Volume 0.000548 m3
Resíduos:
- embalagem: re170203 Plástico. (componente de resíduo); rendimento 0.034 kg; Código LER 17 02 03; Massa do elemento 1 kg; Volume 0.001667 m3

**mt50spr050** m² Lona de polietileno de alta densidade
Dados técnicos: Custo energético 270.924 MJ; Emissão de CO2 9.641 kg; Código LER 17 06 04; Massa do elemento 1.96 kg; Volume 0.003267 m3
Resíduos:
- embalagem: re170203 Plástico; rendimento 0.024 kg
