# Deslocamento dentro do mesmo edifício de mobiliário e equipamento de posto de trabalho

- Propriedade do ficheiro: CYPE INGENIEROS, S.A.
- Formato: FIEBDC-3/2002
- Âmbito geográfico: Brasil
- Moeda: BRL
- Custos indiretos: 3.00 %
- Despesas gerais: 13.00 %
- Lucro: 6.00 %
- IVA: 17.00 %

## 0 Trabalhos preliminares

### 0M Equipamento

#### 0MT Deslocamento e transporte

**0MT012** Un Deslocamento dentro do mesmo edifício de mobiliário e equipamento de posto de trabalho.
Desmontagem, deslocamento dentro do mesmo edifício e armazenamento de mobiliário e equipamento de posto de trabalho formado por mesa com gavetas incorporadas e independentes, cadeiras, caixote do lixo, computador, documentação, acessórios. Incluindo embalagem, limpeza, remoção e carga de resíduos com os meios adequados.
Inclui: Trabalhos de preparação. Desmontagem do equipamento e embalagem posterior. Carga, transporte e descarga no novo local. Limpeza e remoção de restos. Carga de restos em caçamba.
Critério de medição de projeto: Número de unidades previstas, segundo documentação gráfica de Projeto.
Critério de quantitativos de obra: Medir-se-á o número de unidades realmente executadas segundo especificações de Projeto.

| Código | Un | Descrição | Rendimento | Preço | Importância |
|---|---|---|---|---|---|
| mo113 | h | Auxiliar de serviços gerais. (mão de obra) | 0.768 | 27.81 | 21.36 |
| % | % | Custos diretos complementares | 2 % | 21.36 | 0.43 |
|  |  | Custos diretos |  |  | 21.79 |
