# Concreto ciclópico

- Propriedade do ficheiro: CYPE INGENIEROS, S.A.
- Formato: FIEBDC-3/2002
- Âmbito geográfico: Brasil
- Moeda: BRL
- Custos indiretos: 3.00 %
- Despesas gerais: 13.00 %
- Lucro: 6.00 %
- IVA: 17.00 %

## C Fundações

### CH Concretos, aços e sistemas de fôrmas

#### CHH Concretos

**CHH010** m³ Concreto ciclópico.
Concreto ciclópico, realizado com concreto C10, brita 2, consistência S100 dosado em central e concretagem desde caminhão (60% de volume) e pedra de mão (pedra de mão (pedra de mão (pedra de mão (rachão)))) de tamanho máximo 40 cm (40% de volume), para formação de sapata corrida.
Inclui: Concretagem e compactação do concreto. Colocação das pedras no concreto fresco. Cura do concreto.
Critério de medição de projeto: Volume teórico, segundo documentação gráfica de Projeto.
Critério de quantitativos de obra: Medir-se-á o volume teórico executado segundo especificações de Projeto, sem incluir os incrementos por excessos de escavação não autorizados.

| Código | Un | Descrição | Rendimento | Preço | Importância |
|---|---|---|---|---|---|
| mt10hmf060Icb | m³ | Concreto simples C10, brita 2, consistência S100, dosado em central, segundo ABNT NBR 8953. (material) | 0.660 | 281.27 | 185.64 |
| mt01arg110f | m³ | Pedra de mão (pedra de mão (rachão)) de tamanho máximo 40 cm. (material) | 0.400 | 80.01 | 32.00 |
| au00auh020 |  | Canaleta para descarga do concreto. | 1.000 | 0.00 | 0.00 |
| au00auh040 |  | Vibrador de concreto, elétrico. | 1.000 | 0.00 | 0.00 |
| mo045 | h | Oficial de trabalhos de concretagem. (mão de obra) | 0.118 | 31.99 | 3.77 |
| mo092 | h | Ajudante de trabalhos concretagem. (mão de obra) | 0.118 | 30.15 | 3.56 |
| mo113 | h | Auxiliar de serviços gerais. (mão de obra) | 0.994 | 27.81 | 27.64 |
| % | % | Custos diretos complementares | 2 % | 252.61 | 5.05 |
|  |  | Custos diretos |  |  | 257.66 |
