# Concreto para armar em radier

- Propriedade do ficheiro: CYPE INGENIEROS, S.A.
- Formato: FIEBDC-3/2002
- Âmbito geográfico: Brasil
- Moeda: BRL
- Custos indiretos: 3.00 %
- Despesas gerais: 13.00 %
- Lucro: 6.00 %
- IVA: 17.00 %

## C Fundações

### CH Concretos, aços e sistemas de fôrmas

#### CHH Concretos

**CHH030** m³ Concreto para armar em radier.
Concreto para armar em radier, C25 classe de agressividade ambiental II e tipo de ambiente urbano, brita 1, consistência S100, preparado em obra, e concretagem com meios manuais.
Inclui: Preparação do concreto. Concretagem e compactação do concreto. Cura do concreto.
Critério de medição de projeto: Volume teórico, segundo documentação gráfica de Projeto.
Critério de quantitativos de obra: Medir-se-á o volume teórico executado segundo especificações de Projeto, sem incluir os incrementos por excessos de escavação não autorizados.

| Código | Un | Descrição | Rendimento | Preço | Importância |
|---|---|---|---|---|---|
| mt08aaa010a | m³ | Água. (material) | 0.221 | 3.79 | 0.84 |
| mt01arg002a | m³ | Areia média lavada. (material) | 0.653 | 112.99 | 73.78 |
| mt01arg003b | m³ | Pedra britada tipo 1. (material) | 0.764 | 110.97 | 84.78 |
| mt08cem002 | kg | Cimento cinza em sacos. (material) | 361.200 | 0.63 | 227.56 |
| mq06hor010 | h | Betoneira elétrica com uma capacidade de amassamento de 160 l. (equipamento) | 0.730 | 12.69 | 9.26 |
| au00auh040 |  | Vibrador de concreto, elétrico. | 1.000 | 0.00 | 0.00 |
| mo045 | h | Oficial de trabalhos de concretagem. (mão de obra) | 0.435 | 31.99 | 13.92 |
| mo092 | h | Ajudante de trabalhos concretagem. (mão de obra) | 0.522 | 30.15 | 15.74 |
| mo113 | h | Auxiliar de serviços gerais. (mão de obra) | 1.304 | 27.81 | 36.26 |
| mo112 | h | Servente de pedreiro. (mão de obra) | 1.367 | 28.03 | 38.32 |
| % | % | Custos diretos complementares | 2 % | 500.46 | 10.01 |
|  |  | Custos diretos |  |  | 510.47 |
