# Muro-guia para estaca barrete

- Propriedade do ficheiro: CYPE INGENIEROS, S.A.
- Formato: FIEBDC-3/2002
- Âmbito geográfico: Brasil
- Moeda: BRL
- Custos indiretos: 3.00 %
- Despesas gerais: 13.00 %
- Lucro: 6.00 %
- IVA: 17.00 %

## C Fundações

### CP Profundas

#### CPZ Estaca barrete

**CPZ005** m Muro-guia para estaca barrete.
Duplo muro-guia, para estaca barrete, de concreto armado de seção 70x25 cm; realizado com concreto C25 classe de agressividade ambiental II e tipo de ambiente urbano, brita 1, consistência S50 dosado em central, e concretagem com bomba, e aço CA-50, com uma quantidade aproximada de 25 kg/m; montagem e desmontagem do sistema de escoramento e fôrmas recuperáveis metálicas nas duas faces. Inclusive arame de atar, separadores e líquido desmoldante, para evitar a aderência do concreto às fôrmas.
Critérios considerados na determinação do preço da unidade de obra: O preço inclui o corte, dobra e montagem da armadura em central de armaduras de obra e a posterior colocação em obra. O preço inclui a demolição do muro-guia com retroescavadeira com martelo rompedor e a carga mecânica de entulho em caminhão ou caçamba.
Inclui: Implantação dos muros-guia. Montagem do sistema de escoramento e fôrmas. Colocação da armadura. Concretagem e compactação do concreto. Desmontagem do sistema de escoramento e fôrmas. Regularização e limpeza superficial do paramento aparente. Marcação da cota do fundo da perfuração, da rasante do concreto e das armaduras. Demolição do elemento com retroescavadeira com martelo rompedor. Limpeza e coleta de entulho. Carga mecânica de entulho em caminhão ou caçamba.
Critério de medição de projeto: Comprimento medido entre eixos, segundo documentação gráfica de Projeto.
Critério de quantitativos de obra: Medir-se-á, a eixo de parede, o comprimento realmente executado segundo especificações de Projeto.

| Código | Un | Descrição | Rendimento | Preço | Importância |
|---|---|---|---|---|---|
| mt08eme040 | m² | Painéis metálicos de várias dimensões, para fôrmas de elementos de concreto. (material) | 0.007 | 131.49 | 0.92 |
| mt50spa052b | m | Pranchão de madeira de pinho, de 20x7,2 cm. (material) | 0.028 | 15.98 | 0.45 |
| mt50spa081a | Un | Escora metálica telescópica, até 3 m de altura. (material) | 0.018 | 48.68 | 0.88 |
| mt08eme051a | m | Fita de aço galvanizado, para fôrmas metálicas. (material) | 0.140 | 0.73 | 0.10 |
| mt08var050 | kg | Arame galvanizado para atar, de 1,30 mm de diâmetro. (material) | 0.370 | 3.79 | 1.40 |
| mt08var060 | kg | Pregos de aço de 20x100 mm. (material) | 0.140 | 22.13 | 3.10 |
| mt08dba010d | l | Agente desmoldante, à base de óleos especiais, emulsionante em água, para fôrmas metálicas, fenólicas ou de madeira. (material) | 0.042 | 4.56 | 0.19 |
| mt07aco020a | Un | Separador certificado para fundações. (material) | 3.000 | 0.38 | 1.14 |
| mt07aco070f | kg | Aço em barras nervuradas, CA-50, de vários diâmetros, segundo ABNT NBR 7480. (material) | 26.250 | 11.66 | 306.08 |
| mt10haf080iea | m³ | Concreto C25 classe de agressividade ambiental II e tipo de ambiente urbano, brita 1, consistência S50, dosado em central, segundo ABNT NBR 8953. (material) | 0.385 | 340.39 | 131.05 |
| mq01exn020a | h | Retroescavadeira hidráulica sobre pneus, de 105 kW. (equipamento) | 0.295 | 190.94 | 56.33 |
| mq01ret010 | h | Miniretroescavadeira sobre pneus de 15 kW. (equipamento) | 0.137 | 168.70 | 23.11 |
| mq06bhe010 | h | Caminhão bomba estacionado na obra, para bombeamento de concreto. (equipamento) | 0.019 | 700.32 | 13.31 |
| op00ciz020 |  | Guilhotina para aço em barras nervuradas. | 1.000 | 0.00 | 0.00 |
| op00ata010 |  | Máquina de amarrar ferro. | 1.000 | 0.00 | 0.00 |
| au00auh040 |  | Vibrador de concreto, elétrico. | 1.000 | 0.00 | 0.00 |
| mo044 | h | Montador de fôrmas. (mão de obra) | 0.604 | 31.99 | 19.32 |
| mo091 | h | Ajudante de montador de fôrmas. (mão de obra) | 0.806 | 30.15 | 24.30 |
| mo043 | h | Armador. (mão de obra) | 0.288 | 31.99 | 9.21 |
| mo090 | h | Ajudante de armador. (mão de obra) | 0.324 | 30.15 | 9.77 |
| mo045 | h | Oficial de trabalhos de concretagem. (mão de obra) | 0.018 | 31.99 | 0.58 |
| mo092 | h | Ajudante de trabalhos concretagem. (mão de obra) | 0.073 | 30.15 | 2.20 |
| mo113 | h | Auxiliar de serviços gerais. (mão de obra) | 0.332 | 27.81 | 9.23 |
| % | % | Custos diretos complementares | 2 % | 612.67 | 12.25 |
|  |  | Custos diretos |  |  | 624.92 |
