# Reforço de viga alta de concreto armado, através de enchimento com concreto armado

- Propriedade do ficheiro: CYPE INGENIEROS, S.A.
- Formato: FIEBDC-3/2002
- Âmbito geográfico: Brasil
- Moeda: BRL
- Custos indiretos: 3.00 %
- Despesas gerais: 13.00 %
- Lucro: 6.00 %
- IVA: 17.00 %

## E Estruturas

### EH Concreto armado

#### EHH Reforços com concreto

**EHH030** m Reforço de viga alta de concreto armado, através de enchimento com concreto armado.
Reforço de viga de concreto armado de 20 cm de alma, através de enchimento de concreto armado de 10 cm na face inferior, realizada com concreto C25 classe de agressividade ambiental II e tipo de ambiente urbano, brita 0, consistência S160 dosado em central, e concretagem com grua, e aço CA-50, com uma quantidade de 40 kg/m³; prévia aplicação de uma camada contínua de adesivo tixotrópico de dois componentes à base de resina epóxi, sobre a superfície do concreto endurecido.
Critérios considerados na determinação do preço da unidade de obra: O preço inclui o montagem e desmontagem do sistema de escoramento e fôrmas e o corte, dobra e montagem da armadura em seu lugar definitivo de colocação em obra.
Inclui: Picagem e saneamento da face inferior da viga. Ligação direta entre armaduras original e de reforço. Limpeza da superfície de concreto. Aplicação da cola. Montagem do sistema de escoramento e fôrmas. Concretagem. Desmontagem do sistema de escoramento e fôrmas. Limpeza dos restos.
Critério de medição de projeto: Comprimento medido entre eixos, segundo documentação gráfica de Projeto.
Critério de quantitativos de obra: Medir-se-á, a eixos, o comprimento realmente executado segundo especificações de Projeto.

| Código | Un | Descrição | Rendimento | Preço | Importância |
|---|---|---|---|---|---|
| mt09reh120a | kg | Adesivo tixotrópico de dois componentes à base de resina epóxi, para a correta ligação entre o concreto fresco e o concreto endurecido ou para melhorar a aderência do concreto endurecido e o aço. (material) | 0.660 | 28.50 | 18.81 |
| mt10haf080ide | m³ | Concreto C25 classe de agressividade ambiental II e tipo de ambiente urbano, brita 0, consistência S160, dosado em central, segundo ABNT NBR 8953. (material) | 0.042 | 366.23 | 15.38 |
| mt07aco070f | kg | Aço em barras nervuradas, CA-50, de vários diâmetros, segundo ABNT NBR 7480. (material) | 1.632 | 11.66 | 19.03 |
| mt08var050 | kg | Arame galvanizado para atar, de 1,30 mm de diâmetro. (material) | 0.018 | 3.79 | 0.07 |
| mt08eva010a | m² | Sistema de escoramento e fôrmas recuperáveis para a execução de vigas de concreto para revestir, composto de: escoras metálicas telescópicas, travessas metálicas e superfície moldante de madeira tratada reforçada com barras e perfis, até 3 m de altura livre de piso. (material) | 0.400 | 74.59 | 29.84 |
| op00ciz020 |  | Guilhotina para aço em barras nervuradas. | 1.000 | 0.00 | 0.00 |
| op00ata010 |  | Máquina de amarrar ferro. | 1.000 | 0.00 | 0.00 |
| op00sie020 |  | Serra de disco fixo, para mesa de trabalho. | 1.000 | 0.00 | 0.00 |
| au00auh010 |  | Balde para grua. | 1.000 | 0.00 | 0.00 |
| au00auh040 |  | Vibrador de concreto, elétrico. | 1.000 | 0.00 | 0.00 |
| mo043 | h | Armador. (mão de obra) | 0.024 | 31.99 | 0.77 |
| mo090 | h | Ajudante de armador. (mão de obra) | 0.026 | 30.15 | 0.78 |
| mo045 | h | Oficial de trabalhos de concretagem. (mão de obra) | 0.763 | 31.99 | 24.41 |
| mo092 | h | Ajudante de trabalhos concretagem. (mão de obra) | 0.370 | 30.15 | 11.16 |
| % | % | Custos diretos complementares | 2 % | 120.25 | 2.41 |
|  |  | Custos diretos |  |  | 122.66 |
