# Vedação da junta entre a esquadria exterior e a parede

- Propriedade do ficheiro: CYPE INGENIEROS, S.A.
- Formato: FIEBDC-3/2002
- Âmbito geográfico: Brasil
- Moeda: BRL
- Custos indiretos: 3.00 %
- Despesas gerais: 13.00 %
- Lucro: 6.00 %
- IVA: 17.00 %

## H Arremates e trabalhos auxiliares

### HS Vedações

#### HSC Esquadrias

**HSC010** m Vedação da junta entre a esquadria exterior e a parede.
Vedação interior da junta entre a esquadria exterior de alumínio e a parede de concreto de 10 mm de largura e 5 mm de profundidade, com silicone neutro oxímico, de elasticidade permanente e cura rápida, cor branca, recobrimento prévio da superfície nos flancos da junta com primer transparente à base de poliuretano.
Inclui: Preparação e limpeza da junta. Aplicação de primer. Vedação interior. Arremates. Limpeza final.
Critério de medição de projeto: Comprimento medido segundo documentação gráfica de Projeto.
Critério de quantitativos de obra: Medir-se-á o comprimento realmente executado segundo especificações de Projeto.

| Código | Un | Descrição | Rendimento | Preço | Importância |
|---|---|---|---|---|---|
| mt21gen010 | l | Primer para vedações com silicone neutro ou com polímeros MS. (material) | 0.014 | 71.54 | 1.00 |
| mt22www050a | Un | Cartucho de 300 ml de silicone neutro oxímico, de elasticidade permanente e cura rápida, cor branca, intervalo de temperatura de trabalho de -60 a 150°C, com resistência aos raios UV, dureza Shore A aproximada de 22, segundo ISO 868 e alongamento na ruptura >= 800%, segundo ISO 8339. (material) | 0.170 | 12.98 | 2.21 |
| mo113 | h | Auxiliar de serviços gerais. (mão de obra) | 0.297 | 27.81 | 8.26 |
| % | % | Custos diretos complementares | 2 % | 11.47 | 0.23 |
|  |  | Custos diretos |  |  | 11.70 |
