# Duto circular de chapa de aço galvanizado

- Propriedade do ficheiro: CYPE INGENIEROS, S.A.
- Formato: FIEBDC-3/2002
- Âmbito geográfico: Brasil
- Moeda: BRL
- Custos indiretos: 3.00 %
- Despesas gerais: 13.00 %
- Lucro: 6.00 %
- IVA: 17.00 %

## I Instalações

### IV Ventilação

#### IVV Tubulação de admissão e extração para ventilação

**IVV020** m Duto circular de chapa de aço galvanizado.
Duto circular de ventilação, formada por tubo de chapa de aço galvanizado de parede simples helicoidal, de 100 mm de diâmetro e 0,5 mm de espessura, colocada em posição horizontal. Inclusive material auxiliar para montagem e fixação, acessórios e peças especiais.
Critérios considerados na determinação do preço da unidade de obra: O preço não inclui as comportas de regulação, as comportas corta-fogo, as grelhas nem os difusores.
Inclui: Marcação do traçado do duto e da localização dos elementos de fixação. Colocação de tubos, acessórios e peças especiais. Fixação do material auxiliar para montagem e fixação à obra. Montagem, ligação e verificação do seu correto funcionamento.
Critério de medição de projeto: Comprimento projetado, segundo documentação gráfica de Projeto, medido entre os eixos dos elementos ou dos pontos a ligar, sem descontar as peças especiais.
Critério de quantitativos de obra: Medir-se-á o comprimento realmente executado segundo especificações de Projeto.

| Código | Un | Descrição | Rendimento | Preço | Importância |
|---|---|---|---|---|---|
| mt42cvg420a | Un | Material auxiliar para montagem e fixação dos dutos de chapa de aço galvanizado de parede simples helicoidal, de 100 mm de diâmetro. (material) | 1.000 | 1.07 | 1.07 |
| mt42cvg020aaf | m | Tubo de chapa de aço galvanizado de parede simples helicoidal, de 100 mm de diâmetro e 0,5 mm de espessura, fornecido em tramos de 3 ou 5 m, com o preço incrementado em 25% relativamente a acessórios e peças especiais. (material) | 1.000 | 26.79 | 26.79 |
| op00ato010 |  | Parafusadeira. | 1.000 | 0.00 | 0.00 |
| op00mar010 |  | Martelo. | 1.000 | 0.00 | 0.00 |
| op00tal010 |  | Furadeira. | 1.000 | 0.00 | 0.00 |
| mo013 | h | Montador de dutos de chapa metálica. (mão de obra) | 0.142 | 40.91 | 5.81 |
| mo084 | h | Ajudante de montador de dutos de chapa metálica. (mão de obra) | 0.071 | 30.23 | 2.15 |
| % | % | Custos diretos complementares | 2 % | 35.82 | 0.72 |
|  |  | Custos diretos |  |  | 36.54 |
