# Brise de lâminas de aço galvanizado

- Propriedade do ficheiro: CYPE INGENIEROS, S.A.
- Formato: FIEBDC-3/2002
- Âmbito geográfico: Brasil
- Moeda: BRL
- Custos indiretos: 3.00 %
- Despesas gerais: 13.00 %
- Lucro: 6.00 %
- IVA: 17.00 %

## L Esquadrias, vidros e proteções solares

### LS Proteções solares

#### LSZ Brises

**LSZ010** m² Brise de lâminas de aço galvanizado.
Brise fixo formada por lâminas orientáveis de aço galvanizado, acabamento pintado em forno de cor a escolher, de 250 a 300 mm de largura, colocadas em posição vertical, com acionamento manual através de alavanca, substrutura composta por perfis e elementos para fixação das lâminas, de aço galvanizado. Inclusive ganchos para fixação em alvenaria com argamassa de cimento, confeccionada em obra, dosificação 1:6.
Inclui: Marcação. Nivelamento. Resolução das uniões da subestrutura aos paramentos. Montagem de elementos complementares.
Critério de medição de projeto: Superfície medida segundo documentação gráfica de Projeto, descontando as aberturas de superfície maior de 3 m².
Critério de quantitativos de obra: Medir-se-á a superfície realmente executada segundo especificações de Projeto, descontando as aberturas de superfície maior de 3 m².

| Código | Un | Descrição | Rendimento | Preço | Importância |
|---|---|---|---|---|---|
| mt08aaa010a | m³ | Água. (material) | 0.006 | 3.79 | 0.02 |
| mt01arg005a | t | Areia de pedreira, para argamassa preparada em obra. (material) | 0.013 | 50.71 | 0.66 |
| mt08cem002 | kg | Cimento cinza em sacos. (material) | 2.000 | 0.63 | 1.26 |
| mt26btr040c | m² | Brise fixo formada por lâminas orientáveis de aço galvanizado, acabamento pintado em forno de cor a escolher, de 250 a 300 mm de largura, colocadas em posição vertical, com acionamento manual através de alavanca, substrutura composta por perfis e elementos para fixação das lâminas, de aço galvanizado. (material) | 1.000 | 287.81 | 287.81 |
| mq06hor010 | h | Betoneira elétrica com uma capacidade de amassamento de 160 l. (equipamento) | 0.006 | 12.69 | 0.08 |
| mo020 | h | Pedreiro. (mão de obra) | 0.482 | 32.24 | 15.54 |
| mo113 | h | Auxiliar de serviços gerais. (mão de obra) | 0.559 | 27.81 | 15.55 |
| mo018 | h | Serralheiro. (mão de obra) | 0.121 | 32.62 | 3.95 |
| mo059 | h | Ajudante de serralheiro. (mão de obra) | 0.121 | 30.15 | 3.65 |
| % | % | Custos diretos complementares | 2 % | 328.52 | 6.57 |
|  |  | Custos diretos |  |  | 335.09 |
