# Alteração do sentido de abertura de porta interior

- Propriedade do ficheiro: CYPE INGENIEROS, S.A.
- Formato: FIEBDC-3/2002
- Âmbito geográfico: Brasil
- Moeda: BRL
- Custos indiretos: 3.00 %
- Despesas gerais: 13.00 %
- Lucro: 6.00 %
- IVA: 17.00 %

## L Esquadrias, vidros e proteções solares

### LZ Reparações

#### LZP Em portas

**LZP010** Un Alteração do sentido de abertura de porta interior.
Alteração do sentido de abertura de porta interior de madeira e substituição das ferragens existentes por ferragens de fecho de alumínio e puxador par sobre comprido de alumínio anodizado, série básica.
Inclui: Desmontagem dos elementos. Remoção das ferragens deterioradas. Reparação do contramarco. Marcação e colocação dos pernos. Montagem dos elementos. Ajuste da folha. Limpeza dos restos da obra.
Critério de medição de projeto: Número de unidades previstas, segundo documentação gráfica de Projeto.
Critério de quantitativos de obra: Medir-se-á o número de unidades realmente executadas segundo especificações de Projeto.

| Código | Un | Descrição | Rendimento | Preço | Importância |
|---|---|---|---|---|---|
| mt23iba010h | Un | Dobradiça de 100x58 mm, com arremate, de alumínio anodizado, para porta interior. (material) | 3.000 | 13.00 | 39.00 |
| mt23ppb011 | Un | Parafuso de aço 19/22 mm. (material) | 18.000 | 0.08 | 1.44 |
| mt23ppb200 | Un | Fechadura de embutir, frente, acessórios e parafusos de fixação, para porta interior. (material) | 1.000 | 36.95 | 36.95 |
| mt23hba010aa | Un | Jogo de puxador par e espelho comprido de alumínio anodizado, série básica, para porta interior. (material) | 1.000 | 76.56 | 76.56 |
| op00cla010 |  | Pregador pneumático pneumática. | 1.000 | 0.00 | 0.00 |
| op00gra010 |  | Grampeador. | 1.000 | 0.00 | 0.00 |
| op00sie010 |  | Serra tico-tico. | 1.000 | 0.00 | 0.00 |
| op00ato010 |  | Parafusadeira. | 1.000 | 0.00 | 0.00 |
| mo017 | h | Carpinteiro. (mão de obra) | 0.624 | 31.94 | 19.93 |
| % | % | Custos diretos complementares | 2 % | 173.88 | 3.48 |
|  |  | Custos diretos |  |  | 177.36 |
