# Pintura com tinta de silicato sobre paramento interior de concreto

- Propriedade do ficheiro: CYPE INGENIEROS, S.A.
- Formato: FIEBDC-3/2002
- Âmbito geográfico: Brasil
- Moeda: BRL
- Custos indiretos: 3.00 %
- Despesas gerais: 13.00 %
- Lucro: 6.00 %
- IVA: 17.00 %

## R Revestimentos e forros

### RI Pinturas em paramentos interiores

#### RIS Tintas de silicato

**RIS010** m² Pintura com tinta de silicato sobre paramento interior de concreto.
Aplicação manual de duas demãos de tinta de silicato, cor branca, acabamento mate, textura lisa, (rendimento: 0,09 l/m² cada demão); aplicação prévia de uma demão de primer acrílico, regulador da absorção, sobre paramento interior de concreto, vertical e horizontal da caixa do elevador e chaminés.
Critérios considerados na determinação do preço da unidade de obra: O preço inclui a proteção dos elementos da envolvente que possam ser afetados durante os trabalhos e a resolução de pontos singulares.
Inclui: Preparação e limpeza prévia do suporte. Preparação da mistura. Aplicação de uma demão de fundo. Aplicação de duas demãos de acabamento.
Critério de medição de projeto: Superfície medida segundo documentação gráfica de Projeto, com o mesmo critério que o suporte base.
Critério de quantitativos de obra: Medir-se-á a superfície realmente executada segundo especificações de Projeto, com o mesmo critério que o suporte base.

| Código | Un | Descrição | Rendimento | Preço | Importância |
|---|---|---|---|---|---|
| mt27pfs100cf | l | Primer acrílico, regulador da absorção à base de copolímeros acrílicos, cor branca, com um conteúdo de compostos orgânicos voláteis (COV) < 5 g/l, para aplicar com trincha, rolo ou pistola. (material) | 0.096 | 25.38 | 2.44 |
| mt27psi030b | l | Tinta para interior, à base de silicato de potássio, cor branca, acabamento mate, textura lisa, permeável ao vapor de água, com um conteúdo de compostos orgânicos voláteis (COV) < 5 g/l; para aplicar com trincha, rolo ou pistola. (material) | 0.180 | 32.34 | 5.82 |
| op00tal020 |  | Furadeira com misturador. | 1.000 | 0.00 | 0.00 |
| mo038 | h | Pintor. (mão de obra) | 0.289 | 32.24 | 9.32 |
| mo076 | h | Ajudante de pintor. (mão de obra) | 0.261 | 30.23 | 7.89 |
| % | % | Custos diretos complementares | 2 % | 25.47 | 0.51 |
|  |  | Custos diretos |  |  | 25.98 |
