# Piso técnico contínuo de placas de gesso com fibra

- Propriedade do ficheiro: CYPE INGENIEROS, S.A.
- Formato: FIEBDC-3/2002
- Âmbito geográfico: Brasil
- Moeda: BRL
- Custos indiretos: 3.00 %
- Despesas gerais: 13.00 %
- Lucro: 6.00 %
- IVA: 17.00 %

## R Revestimentos e forros

### RS Pisos

#### RSE Técnicos

**RSE010** m² Piso técnico contínuo de placas de gesso com fibra.
Piso técnico contínuo formado por placas de gesso acartonado reforçado com fibras, de 1200x600 mm e 25 mm de espessura, com as bordas longitudinais macho-fêmea, apoiadas sobre pés reguláveis de aço galvanizado, para alturas entre 60 e 100 mm, fixados à superfície de apoio com adesivo. Incluindo marcos para registos de inspeção, preparação da superfície de apoio dos pedestais através de aspiração e limpeza de restos de obra, aplicação de primer na superfície base, implantação e fixação dos pedestais ao piso com cola, colocação de almofadas sobre os pedestais e fixação da rosca que regula a sua altura com cola, banda perimetral de lã de rocha para a dessolidarização do perímetro, união das placas através de cola para juntas, aplicada na zona do encaixe macho-fêmea e aplicação de primer na superfície, para reduzir a absorção e melhorar a aderência. Totalmente montado e preparado para suportar um piso (não incluído neste preço).
Inclui: Aplicação de primer na superfície base. Implantação dos eixos dos pedestais e marcação de níveis. Colocação, nivelação e fixação de pedestais. Colocação das placas. Aplicação de primer na superfície de acabamento.
Critério de medição de projeto: Superfície útil, medida segundo documentação gráfica de Projeto. Não foi incrementada a medição por perdas, uma vez que na composição se considerou 5% a mais.
Critério de quantitativos de obra: Medir-se-á a superfície realmente executada segundo especificações de Projeto.

| Código | Un | Descrição | Rendimento | Preço | Importância |
|---|---|---|---|---|---|
| mt12pik040b | kg | Primer, para reduzir a absorção e melhorar a aderência, à base de resinas sintéticas em dispersão aquosa e pigmentos, sem dissolventes. (material) | 0.320 | 1.11 | 0.36 |
| mt12psk040b | m | Fita perimetral de lã de rocha de 12 mm de espessura, 100 mm de largura e 1200 mm de comprimento. (material) | 1.000 | 22.93 | 22.93 |
| mt12psk080a | Un | Cartucho de 600 cm³ de cola, para fixação de pés reguláveis à superfície de apoio. (material) | 0.010 | 35.57 | 0.36 |
| mt12psk060e | Un | Pé regulável de aço galvanizado, para alturas entre 60 e 100 mm. Inclusive acessórios. (material) | 3.000 | 3.96 | 11.88 |
| mt12psk050nc | m² | Placa de gesso acartonado reforçado com fibras, de 1200x600 mm e 25 mm de espessura, com as bordas longitudinais macho-fêmea, para aplicação em pisos técnicos contínuos; classificação 3/2/A/1. (material) | 1.050 | 166.32 | 174.64 |
| mt12psk070a | Un | Cartucho de 600 ml de cola para juntas. (material) | 0.070 | 34.94 | 2.45 |
| op00ato010 |  | Parafusadeira. | 1.000 | 0.00 | 0.00 |
| op00tal010 |  | Furadeira. | 1.000 | 0.00 | 0.00 |
| op00sie010 |  | Serra tico-tico. | 1.000 | 0.00 | 0.00 |
| op00tro010 |  | Cortadora de disco para bancada. | 1.000 | 0.00 | 0.00 |
| mo011 | h | Montador. (mão de obra) | 0.434 | 40.91 | 17.75 |
| mo080 | h | Ajudante de montador. (mão de obra) | 0.434 | 30.23 | 13.12 |
| % | % | Custos diretos complementares | 2 % | 243.49 | 4.87 |
|  |  | Custos diretos |  |  | 248.36 |
