# Piso cerâmico

- Propriedade do ficheiro: CYPE INGENIEROS, S.A.
- Formato: FIEBDC-3/2002
- Âmbito geográfico: Brasil
- Moeda: BRL
- Custos indiretos: 3.00 %
- Despesas gerais: 13.00 %
- Lucro: 6.00 %
- IVA: 17.00 %

## U Urbanização interna do lote

### UX Pisos exteriores

#### UXG Cerâmicos

**UXG015** m² Piso cerâmico.
Fornecimento e execução de piso de placas cerâmicas esmaltadas, de 60x60 cm, resistência à abrasão PEI 4, com superfície acetinada, bordas arredondadas, gama média; assentes com argamassa colante tipo ACII, composta de cimento cinza, areia de quartzo, aditivos e polímeros, densidade 1500 kg/m³; rejuntamento com argamassa de rejuntamento cimentícia tipo II, cor bege, para juntas entre 2 e 10 mm. Incluindo limpeza, verificação da superfície de suporte, implantações, cortes, formação de juntas perimetrais contínuas, de largura não menor de 5 mm, nos limites com paredes, pilares isolados e elevações de nível e, se for o caso, juntas de separação e juntas estruturais existentes no suporte, eliminação de material restante do rejuntamento e limpeza final do piso.
Inclui: Limpeza, nivelamento e preparação da superfície suporte. Marcação de níveis. Marcação da disposição das placas cerâmicas e juntas de movimento. Espalhamento da camada de argamassa colante. Penteado da superfície. Colocação das placas cerâmicas. Verificação da planicidade. Enchimento das juntas de dilatação. Rejuntamento. Eliminação e limpeza do material sobrante. Limpeza final do piso.
Critério de medição de projeto: Superfície útil, medida segundo documentação gráfica de Projeto.
Critério de quantitativos de obra: Medir-se-á, em projeção horizontal, a superfície realmente executada segundo especificações de Projeto.

| Código | Un | Descrição | Rendimento | Preço | Importância |
|---|---|---|---|---|---|
| mt18brb010scKb | m² | Placa cerâmica esmaltada, de 60x60 cm, resistência à abrasão PEI 4, com superfície acetinada, bordas arredondadas, gama média, para pisos, segundo ABNT NBR 13817. (material) | 1.050 | 54.13 | 56.84 |
| mt09mcr350b | kg | Argamassa colante tipo ACII, composta de cimento cinza, areia de quartzo, aditivos e polímeros, densidade 1500 kg/m³, segundo ABNT NBR 14081. (material) | 8.000 | 1.15 | 9.20 |
| mt09mcr360af | kg | Argamassa de rejuntamento cimentícia tipo II, cor bege, para juntas entre 2 e 10 mm e utilização em ambientes interiores e exteriores, composta de cimento cinza, cargas minerais, pigmentos e aditivos, segundo ABNT NBR 14992. (material) | 1.084 | 4.06 | 4.40 |
| mt08aaa010a | m³ | Água. (material) | 0.003 | 3.79 | 0.01 |
| mo023 | h | Ladrilhista. (mão de obra) | 1.058 | 32.24 | 34.11 |
| mo061 | h | Ajudante de ladrilhista. (mão de obra) | 0.222 | 30.23 | 6.71 |
| mo087 | h | Ajudante de obras de construção civil. (mão de obra) | 0.222 | 30.23 | 6.71 |
| % | % | Custos diretos complementares | 2 % | 117.98 | 2.36 |
|  |  | Custos diretos |  |  | 120.34 |
