# Sistema de pressurização para edifícios

- Propriedade do ficheiro: CYPE INGENIEROS, S.A.
- Formato: FIEBDC-3/2002
- Âmbito geográfico: Brasil
- Moeda: BRL
- Custos indiretos: 3.00 %
- Despesas gerais: 13.00 %
- Lucro: 6.00 %
- IVA: 17.00 %

## I Instalações

### IF Abastecimento de água

#### IFD Reservatórios/sistemas de pressurização

**IFD010** Un Sistema de pressurização para edifícios.
Sistema de pressurização de água, de acionamento regulável através da tecnologia Inverter, modelo MASTER HIDRO-INVERTER AP-HI-MASTER A/10-2 "EBARA", formado por: duas bombas centrífugas multicelulares, com uma potência de 2x0,75 kW, corpos de aspiração e impulsão e contra-flanges de ferro fundido, eixo e camisa externa de aço inoxidável, impulsores de policarbonato com fibra de vidro, fecho mecânico, motor assíncrono de 2 polos, eficiência IE3, isolamento classe F, proteção IP44, para alimentação monofásica a 230 V, equipamento de regulação e controle com variador de frequência (pressão constante), duas unidades de controle Hidro-Inverter, as quais permitem a rotação das bombas, cada uma delas com ecrã LCD (manômetro digital), interruptor para o controle manual das bombas, sistemas de proteção, função de rearme automático, indicadores luminosos de tensão, funcionamento e avaria das bombas e teclado de acesso ao menu de programação, base metálica, registros, antirretorno e de isolamento, manômetro, pressostato, reservatório de membrana, de chapa de aço de 20 l. Incluindo tubos entre os distintos elementos e acessórios. Totalmente montado, ligado e colocado em funcionamento pela empresa instaladora para a verificação do seu correto funcionamento. Sem incluir a instalação elétrica.
Inclui: Marcação. Fixação do reservatório. Colocação e fixação do sistema de pressurização. Colocação e fixação de tubulações e acessórios. Ligações da bomba com o reservatório. Ligação. Colocação em funcionamento.
Critério de medição de projeto: Número de unidades previstas, segundo documentação gráfica de Projeto.
Critério de quantitativos de obra: Medir-se-á o número de unidades realmente executadas segundo especificações de Projeto.

| Código | Un | Descrição | Rendimento | Preço | Importância |
|---|---|---|---|---|---|
| mt37bce201Ja | Un | Sistema de pressurização de água, de acionamento regulável através da tecnologia Inverter, modelo MASTER HIDRO-INVERTER AP-HI-MASTER A/10-2 "EBARA", formado por: duas bombas centrífugas multicelulares, com uma potência de 2x0,75 kW, corpos de aspiração e impulsão e contra-flanges de ferro fundido, eixo e camisa externa de aço inoxidável, impulsores de policarbonato com fibra de vidro, fecho mecânico, motor assíncrono de 2 polos, eficiência IE3, isolamento classe F, proteção IP44, para alimentação monofásica a 230 V, equipamento de regulação e controle com variador de frequência (pressão constante), duas unidades de controle Hidro-Inverter, as quais permitem a rotação das bombas, cada uma delas com ecrã LCD (manômetro digital), interruptor para o controle manual das bombas, sistemas de proteção, função de rearme automático, indicadores luminosos de tensão, funcionamento e avaria das bombas e teclado de acesso ao menu de programação, base metálica, registros, antirretorno e de isolamento, manômetro, pressostato, reservatório de membrana, de chapa de aço de 20 l. (material) | 1.000 | 13341.46 | 13341.46 |
| mt37www050g | Un | União anti-vibração, de borracha, com rosca de 2", para uma pressão máxima de funcionamento de 10 bar. (material) | 1.000 | 211.48 | 211.48 |
| mt37bce510a | Un | Jogo de 4 amortecedores anti-vibração para a base do sistema de pressurização, "EBARA". (material) | 1.000 | 240.82 | 240.82 |
| mt37www010 | Un | Material auxiliar para instalações de abastecimento de água. (material) | 1.000 | 4.21 | 4.21 |
| mt37bce906a | Un | Colocação em funcionamento de sistema de pressurização com variador de frequência, "EBARA". (material) | 1.000 | 418.43 | 418.43 |
| mo008 | h | Encanador. (mão de obra) | 4.912 | 42.82 | 210.33 |
| mo107 | h | Ajudante de encanador. (mão de obra) | 2.456 | 32.08 | 78.79 |
| % | % | Custos diretos complementares | 4 % | 14505.52 | 580.22 |
|  |  | Custos diretos |  |  | 15085.74 |
