# Sistema de elevação doméstico

- Propriedade do ficheiro: CYPE Ingenieros S.A.
- Formato: FIEBDC-3/2016
- Programa: Gerador de preços para construção civil. CYPE Ingenieros, S.A.
- Data: 26/09/2024
- Âmbito geográfico: Brasil
- Moeda: BRL
- Custos indiretos: 3 %
- Despesas gerais: 13 %
- Lucro: 6 %
- IVA: 17 %

## I Instalações

### IS Drenagem de águas

#### ISA Sistemas elevatórios

**ISA010** Un Sistema de elevação doméstico.
Caixa de polietileno de alta densidade, para saneamento, modelo BEST BOX D "EBARA", de 40,5x27x36 cm, com saída normalizada de 1 1/4", entrada e saída suplementares, respiro com sistema anti-transbordamento, sistema de abertura para intervenções rápidas, tampa estanque e uma capacidade de 30 litros, com uma bomba submergível portátil, construída em aço inoxidável, para bombeamento de águas limpas ou levemente carregadas, modelo BEST ONE M, com uma potência de 0,25 kW, para uma altura máxima de imersão de 5 m, temperatura máxima do líquido conduzido 35°C para uso doméstico e 40°C para outras aplicações e tamanho máximo de passagem de sólidos 10 mm, corpo de impulsão, filtro, impulsor, carcaça e tampa de motor de aço inoxidável AISI 304, eixo motor de aço inoxidável AISI 304, fecho mecânico com dupla vedação em câmara de óleo, motor assíncrono de 2 polos, isolamento classe F, proteção IP68, para alimentação monofásica a 230 V e 50 Hz de frequência, condensador e proteção termo-amperimétrica de rearme automático incorporados, com sistema de proteção da bomba abaixo do nível de água e cabo elétrico de ligação de 5 metros com tomada tipo shuko. Inclusive acessórios, uniões e peças especiais para a instalação da bomba elétrica.
Inclui: Marcação do traçado da tubulação e da localização do sistema de elevação. Colocação do sistema de elevação. Execução de buracos ou utilização dos já existentes para a ligação de tubos. União e ajuste de juntas dos coletores à caixa ou às entradas e saídas já existentes. Montagem, ligação e verificação do seu correto funcionamento.
Critério de medição de projeto: Número de unidades previstas, segundo documentação gráfica de Projeto.
Critério de quantitativos de obra: Medir-se-á o número de unidades realmente executadas segundo especificações de Projeto.

| Código | Un | Descrição | Rendimento | Preço | Importância |
|---|---|---|---|---|---|
| mt11ape020h | Un | Caixa de polietileno de alta densidade, para saneamento, modelo BEST BOX D "EBARA", de 40,5x27x36 cm, com saída normalizada de 1 1/4", entrada e saída suplementares, respiro com sistema anti-transbordamento, sistema de abertura para intervenções rápidas, tampa estanque e uma capacidade de 30 litros, com uma bomba submergível portátil, construída em aço inoxidável, para bombeamento de águas limpas ou levemente carregadas, modelo BEST ONE M, com uma potência de 0,25 kW, para uma altura máxima de imersão de 5 m, temperatura máxima do líquido conduzido 35°C para uso doméstico e 40°C para outras aplicações e tamanho máximo de passagem de sólidos 10 mm, corpo de impulsão, filtro, impulsor, carcaça e tampa de motor de aço inoxidável AISI 304, eixo motor de aço inoxidável AISI 304, fecho mecânico com dupla vedação em câmara de óleo, motor assíncrono de 2 polos, isolamento classe F, proteção IP68, para alimentação monofásica a 230 V e 50 Hz de frequência, condensador e proteção termo-amperimétrica de rearme automático incorporados, com sistema de proteção da bomba abaixo do nível de água e cabo elétrico de ligação de 5 metros com tomada tipo shuko. (material) | 1 | 3832.07 | 3832.070 |
| mt37vre010e | Un | Válvula de retenção, com rosca GAS de 1 1/4", "EBARA". (material) | 1 | 298.55 | 298.550 |
| mt37svc010i | Un | Registro de gaveta de latão fundido, para enroscar, de 1 1/4". (material) | 1 | 42.4 | 42.400 |
| mt36bom050r | m | Duto de impulsão de águas residuais realizada com tubo de PVC para pressão de 10 atm, de 40 mm de diâmetro, com com extremo alargado. (material) | 2 | 6.92 | 13.840 |
| mt36bom051r | Un | Repercussão, por m de tubulação, de acessórios, uniões e peças especiais para tubo de PVC para pressão de 10 atm, de 40 mm de diâmetro. (material) | 2 | 2.08 | 4.160 |
| mo008 | h | Encanador. (mão de obra) | 0.523 | 40.91 | 21.396 |
| % | % | Custos diretos complementares | 2 % | 4212.416 | 84.248 |
|  |  | Custos diretos |  |  | 4296.664 |

## Recursos

**mt11ape020h** Un Caixa de polietileno de alta densidade
Dados técnicos: Custo energético 831.960 MJ; Emissão de CO2 47.169 kg
Resíduos:
- embalagem: re150101 Embalagens de papel e cartão. (componente de resíduo); rendimento 1.598 kg; Código LER 15 01 01; Massa do elemento 1 kg; Volume 0.001333 m3

**mt37vre010e** Un Válvula de retenção, com rosca GAS de 1 1/4", "EBARA"
Dados técnicos: Custo energético 141.057 MJ; Emissão de CO2 8.849 kg
Resíduos:
- embalagem: re150101 Embalagens de papel e cartão; rendimento 0.072 kg

**mt37svc010i** Un Registro de gaveta de latão fundido, para enroscar, de 1 1/4"
Dados técnicos: Custo energético 685.269 MJ; Emissão de CO2 46.081 kg
Resíduos:
- embalagem: re150101 Embalagens de papel e cartão; rendimento 0.072 kg
