# Caixa coletora, de alvenaria, "EBARA"

- Propriedade do ficheiro: CYPE INGENIEROS, S.A.
- Formato: FIEBDC-3/2002
- Âmbito geográfico: Brasil
- Moeda: BRL
- Custos indiretos: 3.00 %
- Despesas gerais: 13.00 %
- Lucro: 6.00 %
- IVA: 17.00 %

## A Preparação do terreno

### AS Redes de drenagem horizontais

#### ASA Caixas

**ASA021** Un Caixa coletora, de alvenaria, "EBARA".
Caixa coletora enterrada, de dimensões interiores 100x100x100 cm, construída em alvenaria cerâmica furado, de meia vez de espessura, assente com argamassa de cimento, confeccionada em obra, dosificação 1:6, sobre lastro de concreto simples C30 classe de agressividade ambiental III e tipo de ambiente industrial, brita 1, consistência S50 de 15 cm de espessura, com emboço e afagada interiormente com argamassa de cimento, confeccionada em obra, com aditivo hidrófugo, dosificação 1:3 formando arestas e esquinas a meia cana, com sifão formado por uma curva de 87°30' de PVC comprida, fechada superiormente com painel cerâmico oco com encaixe macho-fêmea, lajeta de concreto C30 classe de agressividade ambiental III e tipo de ambiente industrial, brita 1, consistência S50 de 20 cm de espessura armada com tela eletrossoldada e tampa pré-fabricada de concreto armado com fecho hermético à passagem dos odores mefíticos; bomba elétrica submergível, para bombeamento de águas limpas ou levemente carregadas, construída em aço inoxidável, modelo BEST ONE MA "EBARA", com uma potência de 0,25 kW e saída de impulsão roscada de 1 1/4", para uma altura máxima de imersão de 5 m, temperatura máxima do líquido conduzido 35°C para uso doméstico e 40°C para outras aplicações e tamanho máximo de passagem de sólidos 10 mm, com corpo de impulsão, filtro, impulsor, carcaça, tampa de motor e eixo motor de aço inoxidável AISI 304, fecho mecânico com dupla vedação em câmara de óleo, motor assíncrono de 2 polos, isolamento classe F, para alimentação monofásica a 230 V e 50 Hz de frequência, condensador e proteção termo-amperimétrica de rearme automático incorporados, proteção IP68, com regulador de nível incorporado e cabo elétrico de ligação de 5 metros com tomada tipo shuko, conectada o duto de impulsão de águas residuais realizada com tubo de PVC. Inclusive acessórios, uniões e peças especiais para a instalação de uma bomba e sua ligação às redes elétrica e de saneamento.
Critérios considerados na determinação do preço da unidade de obra: O preço não inclui a escavação nem o enchimento do tardoz.
Inclui: Marcação. Concretagem e compactação do concreto na execução da base. Execução da alvenaria com blocos, previamente humedecidos, assentes com argamassa. Ligação dos coletores à caixa. Emboço e brunidura com argamassa, arredondando os ângulos do fundo e das paredes interiores da caixa. Execução da lajeta armada. Colocação da bomba. Ligação à rede elétrica. Ligação à rede de saneamento. Realização do fecho hermético e colocação da tampa e dos acessórios. Verificação do seu correto funcionamento.
Critério de medição de projeto: Número de unidades previstas, segundo documentação gráfica de Projeto.
Critério de quantitativos de obra: Medir-se-á o número de unidades realmente executadas segundo especificações de Projeto.

| Código | Un | Descrição | Rendimento | Preço | Importância |
|---|---|---|---|---|---|
| mt10hmf060sza | m³ | Concreto simples C30 classe de agressividade ambiental III e tipo de ambiente industrial, brita 1, consistência S50, dosado em central, segundo ABNT NBR 8953. (material) | 0.329 | 371.35 | 122.17 |
| mt04lpt010c | Un | Bloco cerâmico furado duplo, para revestir, 30x20x9 cm, densidade 746 kg/m³. (material) | 78.000 | 0.71 | 55.38 |
| mt08aaa010a | m³ | Água. (material) | 0.022 | 3.79 | 0.08 |
| mt01arg005a | t | Areia de pedreira, para argamassa preparada em obra. (material) | 0.169 | 50.71 | 8.57 |
| mt08cem002 | kg | Cimento cinza em sacos. (material) | 42.701 | 0.63 | 26.90 |
| mt11ppl030b | Un | Curva 87°30' de PVC liso, D=160 mm. (material) | 1.000 | 41.74 | 41.74 |
| mt08adt010 | kg | Aditivo hidrófugo para impermeabilização de argamassas ou concretos. (material) | 0.675 | 3.03 | 2.05 |
| mt04lvg020c | Un | Painel cerâmico furado com encaixe macho-fêmea, para revestir, 80x25x3 cm, com topos retos. (material) | 4.000 | 3.17 | 12.68 |
| mt07ame060gtc | m² | Tela eletrossoldada T 283 30x10 cm, com fios longitudinais de 6 mm de diâmetro e fios transversais de 6,0 mm de diâmetro, aço CA-60, segundo ABNT NBR 7481. (material) | 0.303 | 41.86 | 12.68 |
| mt07aco020h | Un | Separador certificado para lajes maciças. (material) | 4.000 | 0.23 | 0.92 |
| mt10haf080qha | m³ | Concreto C30 classe de agressividade ambiental III e tipo de ambiente industrial, brita 1, consistência S50, dosado em central, segundo ABNT NBR 8953. (material) | 0.094 | 371.35 | 34.91 |
| mt11var100 | Un | Conjunto de elementos necessários para garantir o fecho hermético à passagem de maus odores em caixas de saneamento, composto por: angulares e chapas metálicas com os seus elementos de fixação e ancoragem, junta de neoprene, óleo e outros acessórios. (material) | 1.000 | 24.45 | 24.45 |
| mt11arf010f | Un | Tampa de concreto armado pré-fabricada, 96x96x5 cm. (material) | 1.000 | 136.33 | 136.33 |
| mt36bom050r | m | Duto de impulsão de águas residuais realizada com tubo de PVC para pressão de 10 atm, de 40 mm de diâmetro, com com extremo alargado. (material) | 2.000 | 6.92 | 13.84 |
| mt36bom051r | Un | Repercussão, por m de tubulação, de acessórios, uniões e peças especiais para tubo de PVC para pressão de 10 atm, de 40 mm de diâmetro. (material) | 2.000 | 2.08 | 4.16 |
| mt37vre010e | Un | Válvula de retenção, com rosca GAS de 1 1/4", "EBARA". (material) | 1.000 | 298.55 | 298.55 |
| mt37svc010i | Un | Registro de gaveta de latão fundido, para enroscar, de 1 1/4". (material) | 1.000 | 42.40 | 42.40 |
| mt36bse020D | Un | Bomba elétrica submergível, para bombeamento de águas limpas ou levemente carregadas, construída em aço inoxidável, modelo BEST ONE MA "EBARA", com uma potência de 0,25 kW e saída de impulsão roscada de 1 1/4", para uma altura máxima de imersão de 5 m, temperatura máxima do líquido conduzido 35°C para uso doméstico e 40°C para outras aplicações e tamanho máximo de passagem de sólidos 10 mm, com corpo de impulsão, filtro, impulsor, carcaça, tampa de motor e eixo motor de aço inoxidável AISI 304, fecho mecânico com dupla vedação em câmara de óleo, motor assíncrono de 2 polos, isolamento classe F, para alimentação monofásica a 230 V e 50 Hz de frequência, condensador e proteção termo-amperimétrica de rearme automático incorporados, proteção IP68, com regulador de nível incorporado e cabo elétrico de ligação de 5 metros com tomada tipo shuko. (material) | 1.000 | 1244.94 | 1244.94 |
| mt36bom020 | Un | Acessórios para instalação de bomba submergível portátil, para bombeamento de águas, instalada em caixa enterrada e ligação à rede de saneamento. (material) | 1.000 | 67.02 | 67.02 |
| mt36bom060b | Un | Ligação à rede elétrica de bomba submergível portátil, para bombeamento de águas, instalada em caixa enterrada. (material) | 1.000 | 14.93 | 14.93 |
| mt37bce909a | Un | Colocação em funcionamento de sistema de elevação de águas residuais com bomba elétrica submergível, "EBARA". (material) | 1.000 | 274.66 | 274.66 |
| mq06hor010 | h | Betoneira elétrica com uma capacidade de amassamento de 160 l. (equipamento) | 0.090 | 12.69 | 1.14 |
| au00auh040 |  | Vibrador de concreto, elétrico. | 1.000 | 0.00 | 0.00 |
| mo020 | h | Pedreiro. (mão de obra) | 2.911 | 32.24 | 93.85 |
| mo077 | h | Ajudante de pedreiro. (mão de obra) | 0.364 | 30.23 | 11.00 |
| mo113 | h | Auxiliar de serviços gerais. (mão de obra) | 3.085 | 27.81 | 85.79 |
| mo008 | h | Encanador. (mão de obra) | 0.970 | 40.91 | 39.68 |
| mo107 | h | Ajudante de encanador. (mão de obra) | 0.970 | 30.78 | 29.86 |
| mo003 | h | Eletricista. (mão de obra) | 0.946 | 40.91 | 38.70 |
| % | % | Custos diretos complementares | 2 % | 2739.38 | 54.79 |
|  |  | Custos diretos |  |  | 2794.17 |
