# Caixa coletora, pré-fabricada, "EBARA"

- Propriedade do ficheiro: CYPE INGENIEROS, S.A.
- Formato: FIEBDC-3/2002
- Âmbito geográfico: Brasil
- Moeda: BRL
- Custos indiretos: 3.00 %
- Despesas gerais: 13.00 %
- Lucro: 6.00 %
- IVA: 17.00 %

## A Preparação do terreno

### AS Redes de drenagem horizontais

#### ASA Caixas

**ASA030** Un Caixa coletora, pré-fabricada, "EBARA".
Caixa de polietileno de alta densidade, para saneamento, modelo MINI RIGHT 75 MA "EBARA", de 51x43x63,5 cm, com saída normalizada de PVC de 50 mm, entrada de 100 mm, entrada suplementar, sistema de abertura com tampa pivotante para intervenções sem desmontagem, tampa estanque com junta tórica e uma capacidade de 100 litros, com uma bomba submergível portátil, construída em aço inoxidável, para bombeamento de águas fecais com corpos em suspensão ou filamentosos, modelo RIGHT 75 MA, com uma potência de 0,55 kW, para uma altura máxima de imersão de 10 m, temperatura máxima do líquido conduzido 50°C e tamanho máximo de passagem de sólidos 35 mm, corpo de impulsão, impulsor, carcaça e tampa de motor de aço inoxidável AISI 304, eixo motor de aço inoxidável AISI 303, duplo fecho em câmara de óleo, o superior de carvão/cerâmica/NBR e o inferior de SiC/SiC/NBR, motor assíncrono de 2 polos, isolamento classe F, proteção IP68, para alimentação monofásica a 230 V e 50 Hz de frequência, condensador e proteção termo-amperimétrica de rearme automático incorporados, com regulador de nível incorporado e cabo elétrico de ligação de 5 metros com tomada tipo shuko, sobre lastro de concreto simples C20 classe de agressividade ambiental I e tipo de ambiente rural, brita 1, consistência S50 de 15 cm de espessura, com uma bomba submergível portátil, construída em aço inoxidável, para bombeamento de águas fecais com corpos em suspensão ou filamentosos, modelo RIGHT 75 MA, com uma potência de 0,55 kW, para uma altura máxima de imersão de 10 m, temperatura máxima do líquido conduzido 50°C e tamanho máximo de passagem de sólidos 35 mm, corpo de impulsão, impulsor, carcaça e tampa de motor de aço inoxidável AISI 304, eixo motor de aço inoxidável AISI 303, duplo fecho em câmara de óleo, o superior de carvão/cerâmica/NBR e o inferior de SiC/SiC/NBR, motor assíncrono de 2 polos, isolamento classe F, proteção IP68, para alimentação monofásica a 230 V e 50 Hz de frequência, condensador e proteção termo-amperimétrica de rearme automático incorporados, com regulador de nível incorporado e cabo elétrico de ligação de 5 metros com tomada tipo shuko, e duto de impulsão de águas residuais realizada com tubo de PVC para 10 atm de pressão com com extremo alargado para união colada. Inclusive acessórios, uniões e peças especiais para a instalação da bomba e sua ligação às redes elétrica e de saneamento.
Critérios considerados na determinação do preço da unidade de obra: O preço não inclui a escavação nem o enchimento do tardoz.
Inclui: Marcação. Concretagem e compactação do concreto na execução da base. Colocação da caixa pré-fabricada. Execução de furos ou utilização dos furos existentes para a ligação dos coletores à caixa. Ligação dos coletores à caixa. Colocação da tampa e dos acessórios. Ligação à rede elétrica. Ligação à rede de saneamento.
Critério de medição de projeto: Número de unidades previstas, segundo documentação gráfica de Projeto.
Critério de quantitativos de obra: Medir-se-á o número de unidades realmente executadas segundo especificações de Projeto.

| Código | Un | Descrição | Rendimento | Preço | Importância |
|---|---|---|---|---|---|
| mt10hmf060ana | m³ | Concreto simples C20 classe de agressividade ambiental I e tipo de ambiente rural, brita 1, consistência S50, dosado em central, segundo ABNT NBR 8953. (material) | 0.114 | 316.08 | 36.03 |
| mt11ape010a | Un | Caixa de polietileno de alta densidade, para saneamento, modelo MINI RIGHT 75 MA "EBARA", de 51x43x63,5 cm, com saída normalizada de PVC de 50 mm, entrada de 100 mm, entrada suplementar, sistema de abertura com tampa pivotante para intervenções sem desmontagem, tampa estanque com junta tórica e uma capacidade de 100 litros, com uma bomba submergível portátil, construída em aço inoxidável, para bombeamento de águas fecais com corpos em suspensão ou filamentosos, modelo RIGHT 75 MA, com uma potência de 0,55 kW, para uma altura máxima de imersão de 10 m, temperatura máxima do líquido conduzido 50°C e tamanho máximo de passagem de sólidos 35 mm, corpo de impulsão, impulsor, carcaça e tampa de motor de aço inoxidável AISI 304, eixo motor de aço inoxidável AISI 303, duplo fecho em câmara de óleo, o superior de carvão/cerâmica/NBR e o inferior de SiC/SiC/NBR, motor assíncrono de 2 polos, isolamento classe F, proteção IP68, para alimentação monofásica a 230 V e 50 Hz de frequência, condensador e proteção termo-amperimétrica de rearme automático incorporados, com regulador de nível incorporado e cabo elétrico de ligação de 5 metros com tomada tipo shuko. (material) | 1.000 | 4584.85 | 4584.85 |
| mt36bom050s | m | Duto de impulsão de águas residuais realizada com tubo de PVC para pressão de 10 atm, de 50 mm de diâmetro, com com extremo alargado. (material) | 2.000 | 10.33 | 20.66 |
| mt36bom051s | Un | Repercussão, por m de tubulação, de acessórios, uniões e peças especiais para tubo de PVC para pressão de 10 atm, de 50 mm de diâmetro. (material) | 2.000 | 3.10 | 6.20 |
| mt37vre010f | Un | Válvula de retenção, com rosca GAS de 1 1/2", "EBARA". (material) | 1.000 | 322.43 | 322.43 |
| mt37svc010l | Un | Registro de gaveta de latão fundido, para enroscar, de 1 1/2". (material) | 1.000 | 57.77 | 57.77 |
| au00auh040 |  | Vibrador de concreto, elétrico. | 1.000 | 0.00 | 0.00 |
| mo020 | h | Pedreiro. (mão de obra) | 1.104 | 32.24 | 35.59 |
| mo113 | h | Auxiliar de serviços gerais. (mão de obra) | 0.999 | 27.81 | 27.78 |
| mo008 | h | Encanador. (mão de obra) | 0.970 | 40.91 | 39.68 |
| mo003 | h | Eletricista. (mão de obra) | 0.443 | 40.91 | 18.12 |
| % | % | Custos diretos complementares | 2 % | 5149.11 | 102.98 |
|  |  | Custos diretos |  |  | 5252.09 |
