# Bomba de circulação "EBARA"

- Propriedade do ficheiro: CYPE Ingenieros S.A.
- Formato: FIEBDC-3/2016
- Programa: Gerador de preços para construção civil. CYPE Ingenieros, S.A.
- Data: 17/06/2025
- Âmbito geográfico: Brasil
- Moeda: BRL
- Custos indiretos: 3 %
- Despesas gerais: 13 %
- Lucro: 6 %
- IVA: 17 %

## I Instalações

### IC Aquecimento, refrigeração, climatização e água quente

#### ICS Sistemas de condução de água

**ICS016** Un Bomba de circulação "EBARA".
Bomba de circulação, de rotor úmido, de ferro fundido, com motor de iman permanente, com variador de frequência incorporado e ventilação automática, com dois modos de funcionamento seleccionáveis através do botão da caixa de conexões (velocidade constante e pressão proporcional),modelo Ego W1 25/40-130 "EBARA", de 130 mm de comprimento, ligações roscadas de 1 1/2" de diâmetro, pressão máxima de trabalho 10 bar, intervalo de temperatura do líquido conduzido de 10 a 110°C, isolamento classe F, proteção IP44, alimentação monofásica a 230 V, peso 2,5 kg. Inclusive ponte de manômetros formado por manômetro, registros de esfera e tubulação de cobre; elementos de montagem; caixa de ligações eléctricas com condensador e acessórios necessários para o seu correto funcionamento.
Inclui: Marcação. Colocação da bomba de circulação. Ligação à rede de distribuição. Verificação do seu correto funcionamento.
Critério de medição de projeto: Número de unidades previstas, segundo documentação gráfica de Projeto.
Critério de quantitativos de obra: Medir-se-á o número de unidades realmente executadas segundo especificações de Projeto.

| Código | Un | Descrição | Rendimento | Preço | Importância |
|---|---|---|---|---|---|
| mt37bce252a | Un | Bomba de circulação, de rotor úmido, de ferro fundido, com motor de iman permanente, com variador de frequência incorporado e ventilação automática, com dois modos de funcionamento seleccionáveis através do botão da caixa de conexões (velocidade constante e pressão proporcional),modelo Ego W1 25/40-130 "EBARA", de 130 mm de comprimento, ligações roscadas de 1 1/2" de diâmetro, pressão máxima de trabalho 10 bar, intervalo de temperatura do líquido conduzido de 10 a 110°C, isolamento classe F, proteção IP44, alimentação monofásica a 230 V, peso 2,5 kg. (material) | 1 | 854.91 | 854.910 |
| mt37sve010d | Un | Registro de esfera de latão niquelado para enroscar de 1". (material) | 2 | 36.59 | 73.180 |
| mt37www060d | Un | Filtro de retenção de resíduos de latão, com peneiro de aço inoxidável com perfurações de 0,4 mm de diâmetro, com rosca de 1", para uma pressão máxima de funcionamento de 16 bar e uma temperatura máxima de 110°C. (material) | 1 | 27.45 | 27.450 |
| mt37svr010c | Un | Válvula de retenção de latão para enroscar de 1". (material) | 1 | 24.33 | 24.330 |
| mt37www050c | Un | União anti-vibração, de borracha, com rosca de 1", para uma pressão máxima de funcionamento de 10 bar. (material) | 2 | 74.32 | 148.640 |
| mt42www040 | Un | Manômetro com banho de glicerina e diâmetro de esfera de 100 mm, com tomada vertical, para montagem roscado de 1/2", escala de pressão de 0 a 5 bar. (material) | 1 | 322.66 | 322.660 |
| mt37sve010b | Un | Registro de esfera de latão niquelado para enroscar de 1/2". (material) | 2 | 14.9 | 29.800 |
| mt37tca010ba | m | Tubo de cobre rígido com parede de 1 mm de espessura e 13/15 mm de diâmetro. (material) | 0.35 | 14.51 | 5.079 |
| mt35tpt010ke | m | Tubo rígido de PVC VD-F de 16 mm de diâmetro exterior e 1,3 mm de espessura. Resistência à compressão 1250 N, resistência ao impacto 6 joules, temperatura de trabalho -25°C até 90°C, classificação 4442, com o preço incrementado em 20% relativamente a acessórios e peças especiais. (material) | 3 | 13.24 | 39.720 |
| mt35cep010ab | m | Cabo unipolar H07V-U, sendo a sua tensão atribuída de 450/750 V, reação ao fogo classe Eca segundo NP EN 50575, com condutor unifilar de cobre classe 1 de 2,5 mm² de seção, com isolamento de PVC. (material) | 9 | 0.93 | 8.370 |
| mo005 | h | Instalador de ar condicionado. (mão de obra) | 3.39 | 42.82 | 145.160 |
| mo104 | h | Ajudante de instalador de ar condicionado. (mão de obra) | 3.39 | 32.08 | 108.751 |
| % | % | Custos diretos complementares | 2 % | 1788.050 | 35.761 |
|  |  | Custos diretos |  |  | 1823.811 |

Resíduos:
- colocação: mt37tca010ba Tubo de cobre rígido com parede de 1 mm de espessura e 13/15 mm de diâmetro; fator de resíduo 0.0432487
- colocação: mt35tpt010ke; fator de resíduo 0.0275
- colocação: mt35cep010ab; fator de resíduo 0.0165143

## Recursos

**mt37bce252a** Un Bomba de circulação
Dados técnicos: Custo energético 84.843 MJ; Emissão de CO2 7.026 kg
Resíduos:
- embalagem: re150101 Embalagens de papel e cartão. (componente de resíduo); rendimento 1.575 kg; Código LER 15 01 01; Massa do elemento 1 kg; Volume 0.001333 m3

**mt37sve010d** Un Registro de esfera de latão niquelado para enroscar de 1"
Dados técnicos: Custo energético 843.399 MJ; Emissão de CO2 56.701 kg
Resíduos:
- embalagem: re150101 Embalagens de papel e cartão; rendimento 0.072 kg

**mt37www060d** Un Filtro de retenção de resíduos de latão
Dados técnicos: Custo energético 563.396 MJ; Emissão de CO2 39.949 kg
Resíduos:
- embalagem: re150101 Embalagens de papel e cartão; rendimento 0.072 kg

**mt37svr010c** Un Válvula de retenção de latão para enroscar de 1"
Dados técnicos: Custo energético 852.184 MJ; Emissão de CO2 57.291 kg
Resíduos:
- embalagem: re150101 Embalagens de papel e cartão; rendimento 0.072 kg

**mt37www050c** Un União anti-vibração, de borracha, com rosca de 1", para uma pressão máxima de funcionamento de 10 bar
Dados técnicos: Custo energético 156.178 MJ; Emissão de CO2 13.896 kg
Resíduos:
- embalagem: re150101 Embalagens de papel e cartão; rendimento 0.072 kg

**mt37sve010b** Un Registro de esfera de latão niquelado para enroscar de 1/2"
Dados técnicos: Custo energético 509.569 MJ; Emissão de CO2 34.281 kg
Resíduos:
- embalagem: re150101 Embalagens de papel e cartão; rendimento 0.072 kg

**mt37tca010ba** m Tubo de cobre rígido com parede de 1 mm de espessura e 13/15 mm de diâmetro
Dados técnicos: Custo energético 14.375 MJ; Emissão de CO2 0.277 kg; Código LER 17 04 01; Massa do elemento 0.39 kg; Volume 0.00026 m3

**mt35tpt010ke** m Tubo rígido de PVC VD-F de 16 mm de diâmetro exterior e 1,3 mm de espessura. Resistência à compressão 1250 N
Dados técnicos: Custo energético 7.750 MJ; Emissão de CO2 0.385 kg; Código LER 17 02 03; Massa do elemento 0.08 kg; Volume 0.000133 m3

**mt35cep010ab** m Cabo unipolar H07V-U
Dados técnicos: Custo energético 1.325 MJ; Emissão de CO2 0.080 kg; Código LER 17 04 11; Massa do elemento 0.035 kg; Volume 0.000023 m3
Resíduos:
- embalagem: re150101 Embalagens de papel e cartão; rendimento 0.065 kg
