# Sistema de pressurização para edifícios

- Propriedade do ficheiro: CYPE Ingenieros S.A.
- Formato: FIEBDC-3/2016
- Programa: Gerador de preços para construção civil. CYPE Ingenieros, S.A.
- Data: 17/06/2024
- Âmbito geográfico: Brasil
- Moeda: BRL
- Custos indiretos: 3 %
- Despesas gerais: 13 %
- Lucro: 6 %
- IVA: 17 %

## I Instalações

### IF Abastecimento de água

#### IFD Reservatórios/sistemas de pressurização

**IFD010** Un Sistema de pressurização para edifícios.
Sistema de pressurização de água, de acionamento regulável através da tecnologia Inverter, modelo HIDRO-INVERTER AP-HI-A/8-3 "EBARA", formado por: três bombas centrífugas multicelulares, com uma potência de 0,6x3 kW, corpos de aspiração e impulsão e contra-flanges de ferro fundido, eixo e camisa externa de aço inoxidável, impulsores de policarbonato com fibra de vidro, fecho mecânico, motor assíncrono de 2 polos, eficiência IE3, isolamento classe F, proteção IP44, para alimentação trifásica a 400 V, equipamento de regulação e controle com variador de frequência (pressão constante), unidade de controle Hidro-Inverter com ecrã LCD (manômetro digital), interruptor para o controle manual das bombas, sistemas de proteção, função de rearme automático, indicadores luminosos de tensão, funcionamento e avaria das bombas e teclado de acesso ao menu de programação, base metálica, registros, antirretorno e de isolamento, manômetro, pressostato, reservatório de membrana, de chapa de aço de 20 l. Incluindo tubos entre os distintos elementos e acessórios. Totalmente montado, ligado e colocado em funcionamento pela empresa instaladora para a verificação do seu correto funcionamento. Sem incluir a instalação elétrica.
Inclui: Marcação. Fixação do reservatório. Colocação e fixação do sistema de pressurização. Colocação e fixação de tubulações e acessórios. Ligações da bomba com o reservatório. Ligação. Colocação em funcionamento.
Critério de medição de projeto: Número de unidades previstas, segundo documentação gráfica de Projeto.
Critério de quantitativos de obra: Medir-se-á o número de unidades realmente executadas segundo especificações de Projeto.

| Código | Un | Descrição | Rendimento | Preço | Importância |
|---|---|---|---|---|---|
| mt37bce198Ia | Un | Sistema de pressurização de água, de acionamento regulável através da tecnologia Inverter, modelo HIDRO-INVERTER AP-HI-A/8-3 "EBARA", formado por: três bombas centrífugas multicelulares, com uma potência de 0,6x3 kW, corpos de aspiração e impulsão e contra-flanges de ferro fundido, eixo e camisa externa de aço inoxidável, impulsores de policarbonato com fibra de vidro, fecho mecânico, motor assíncrono de 2 polos, eficiência IE3, isolamento classe F, proteção IP44, para alimentação trifásica a 400 V, equipamento de regulação e controle com variador de frequência (pressão constante), unidade de controle Hidro-Inverter com ecrã LCD (manômetro digital), interruptor para o controle manual das bombas, sistemas de proteção, função de rearme automático, indicadores luminosos de tensão, funcionamento e avaria das bombas e teclado de acesso ao menu de programação, base metálica, registros, antirretorno e de isolamento, manômetro, pressostato, reservatório de membrana, de chapa de aço de 20 l. (material) | 1 | 11679.1 | 11679.100 |
| mt37www050g | Un | União anti-vibração, de borracha, com rosca de 2", para uma pressão máxima de funcionamento de 10 bar. (material) | 1 | 209.73 | 209.730 |
| mt37bce510a | Un | Jogo de 4 amortecedores anti-vibração para a base do sistema de pressurização, "EBARA". (material) | 1 | 238.83 | 238.830 |
| mt37www010 | Un | Material auxiliar para instalações de abastecimento de água. (material) | 1 | 4.18 | 4.180 |
| mt37bce906a | Un | Colocação em funcionamento de sistema de pressurização com variador de frequência, "EBARA". (material) | 1 | 414.98 | 414.980 |
| mo008 | h | Encanador. (mão de obra) | 5.387 | 40.91 | 220.382 |
| mo107 | h | Ajudante de encanador. (mão de obra) | 2.693 | 30.78 | 82.891 |
| % | % | Custos diretos complementares | 4 % | 12850.093 | 514.004 |
|  |  | Custos diretos |  |  | 13364.097 |

## Recursos

**mt37bce198Ia** Un Sistema de pressurização de água
Dados técnicos: Custo energético 3754.802 MJ; Emissão de CO2 230.341 kg
Resíduos:
- embalagem: re150101 Embalagens de papel e cartão. (componente de resíduo); rendimento 1.66 kg; Código LER 15 01 01; Massa do elemento 1 kg; Volume 0.001333 m3

**mt37www050g** Un União anti-vibração, de borracha, com rosca de 2", para uma pressão máxima de funcionamento de 10 bar
Dados técnicos: Custo energético 257.474 MJ; Emissão de CO2 22.871 kg
Resíduos:
- embalagem: re150101 Embalagens de papel e cartão; rendimento 0.072 kg
