# Sistema de pressurização

- Propriedade do ficheiro: CYPE Ingenieros S.A.
- Formato: FIEBDC-3/2016
- Programa: Gerador de preços para construção civil. CYPE Ingenieros, S.A.
- Data: 26/09/2024
- Âmbito geográfico: Brasil
- Moeda: BRL
- Custos indiretos: 3 %
- Despesas gerais: 13 %
- Lucro: 6 %
- IVA: 17 %

## I Instalações

### IO Contra incêndios

#### IOB Redes de incêndio

**IOB021** Un Sistema de pressurização.
Sistema de pressurização de água contra incêndios, modelo COMPACFIRE AFU 12 MATRIX 18-6/4-EJ TRD "EBARA", formado por: uma bomba principal centrífuga monobloco MATRIX 18-6/4, camisa exterior, impulsor, base porta-fecho e eixo de aço inoxidável AISI 304, acionada por motor assíncrono de 2 polos de 4 kW, isolamento classe F, proteção IP55, eficiência IE3, para alimentação trifásica a 230/400 V, uma bomba auxiliar jockey CVM A/12, com camisa externa de aço inoxidável AISI 304, eixo de aço inoxidável AISI 416, corpos de aspiração e impulsão e contra-flanges de ferro fundido, difusores de policarbonato com fibra de vidro, acionada por motor elétrico de 0,9 kW, reservatório hidropneumático de 24 l, base metálica, registros, antirretorno e de isolamento, manômetros, quadro de distribuição de força e controle para a operação totalmente automática do grupo, suporte metálico para quadro de distribuição, coletor de impulsão. Inclusive suportes, peças especiais e acessórios.
Inclui: Marcação do traçado de tubos. Colocação e fixação do sistema de pressurização. Colocação e fixação de tubos e acessórios. Montagem, ligação e verificação do seu correto funcionamento.
Critério de medição de projeto: Número de unidades previstas, segundo documentação gráfica de Projeto.
Critério de quantitativos de obra: Medir-se-á o número de unidades realmente executadas segundo especificações de Projeto.

| Código | Un | Descrição | Rendimento | Preço | Importância |
|---|---|---|---|---|---|
| mt37bce092c | Un | Sistema de pressurização de água contra incêndios, modelo COMPACFIRE AFU 12 MATRIX 18-6/4-EJ TRD "EBARA", formado por: uma bomba principal centrífuga monobloco MATRIX 18-6/4, camisa exterior, impulsor, base porta-fecho e eixo de aço inoxidável AISI 304, acionada por motor assíncrono de 2 polos de 4 kW, isolamento classe F, proteção IP55, eficiência IE3, para alimentação trifásica a 230/400 V, uma bomba auxiliar jockey CVM A/12, com camisa externa de aço inoxidável AISI 304, eixo de aço inoxidável AISI 416, corpos de aspiração e impulsão e contra-flanges de ferro fundido, difusores de policarbonato com fibra de vidro, acionada por motor elétrico de 0,9 kW, reservatório hidropneumático de 24 l, base metálica, registros, antirretorno e de isolamento, manômetros, quadro de distribuição de força e controle para a operação totalmente automática do grupo, suporte metálico para quadro de distribuição, coletor de impulsão, peças especiais e acessórios, montado, ligado e testado em fábrica. (material) | 1 | 11819.42 | 11819.420 |
| mt37bce910a | Un | Colocação em funcionamento de sistema de pressurização de água contra incêndios com uma bomba principal e uma bomba auxiliar jockey, "EBARA". (material) | 1 | 501.56 | 501.560 |
| mo008 | h | Encanador. (mão de obra) | 6.949 | 40.91 | 284.284 |
| mo107 | h | Ajudante de encanador. (mão de obra) | 6.949 | 30.78 | 213.890 |
| % | % | Custos diretos complementares | 2 % | 12819.154 | 256.383 |
|  |  | Custos diretos |  |  | 13075.537 |

## Recursos

**mt37bce092c** Un Sistema de pressurização de água contra incêndios
Dados técnicos: Custo energético 3640.647 MJ; Emissão de CO2 452.762 kg
Resíduos:
- embalagem: re150101 Embalagens de papel e cartão. (componente de resíduo); rendimento 1.661 kg; Código LER 15 01 01; Massa do elemento 1 kg; Volume 0.001333 m3
