# Escavação de terras a céu aberto abaixo da rasante, com meios mecânicos

- Propriedade do ficheiro: CYPE INGENIEROS, S.A.
- Formato: FIEBDC-3/2002
- Âmbito geográfico: Brasil
- Moeda: BRL
- Custos indiretos: 3.00 %
- Despesas gerais: 13.00 %
- Lucro: 6.00 %
- IVA: 17.00 %

## A Preparação do terreno

### AC Movimento de terras em obra civil

#### ACE Escavações

**ACE015** m³ Escavação de terras a céu aberto abaixo da rasante, com meios mecânicos.
Escavação a céu aberto abaixo da rasante, em terreno compacto, de até 4 m de profundidade máxima, com meios mecânicos, e carregamento em caminhão.
Critérios considerados na determinação do preço da unidade de obra: O preço inclui a formação da rampa provisória para acesso da maquinaria ao fundo da escavação e a sua posterior remoção, mas não inclui o transporte dos materiais escavados.
Inclui: Implantação geral e fixação dos pontos e níveis de referência. Localização dos pontos topográficos. Escavação em sucessivas camadas horizontais e extração de terras. Carga para caminhão dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.

| Código | Un | Descrição | Rendimento | Preço | Importância |
|---|---|---|---|---|---|
| mq01ret020b | h | Retroescavadeira sobre pneus, de 70 kW. (equipamento) | 0.058 | 149.70 | 8.68 |
| mo087 | h | Ajudante de obras de construção civil. (mão de obra) | 0.026 | 30.23 | 0.79 |
| % | % | Custos diretos complementares | 2 % | 9.47 | 0.19 |
|  |  | Custos diretos |  |  | 9.66 |
