# Rebaixamento do lençol freático com bomba auto-aspirante

- Propriedade do ficheiro: CYPE INGENIEROS, S.A.
- Formato: FIEBDC-3/2002
- Âmbito geográfico: Brasil
- Moeda: BRL
- Custos indiretos: 3.00 %
- Despesas gerais: 13.00 %
- Lucro: 6.00 %
- IVA: 17.00 %

## A Preparação do terreno

### AC Movimento de terras em obra civil

#### ACG Gestão da água freática

**ACG020** h Rebaixamento do lençol freático com bomba auto-aspirante.
Rebaixamento do lençol freático em trabalhos de escavação, com bomba auto-aspirante, para uma vazão máxima de 18 m³/h.
Inclui: Rebaixamento do lençol freático.
Critério de medição de projeto: Tempo estimado segundo estudo geotécnico do terreno.
Critério de quantitativos de obra: Amortização em forma de aluguel por horas, segundo as condições definidas no contrato subscrito com a empresa fornecedora.

| Código | Un | Descrição | Rendimento | Preço | Importância |
|---|---|---|---|---|---|
| mq12bau030a | h | Bomba auto-aspirante elétrica de águas limpas a alta pressão, de 3 kW, para uma vazão de 18 m³/h. (equipamento) | 1.000 | 7.32 | 7.32 |
| mq08gel010j | h | Grupo eletrógeno insonorizado, trifásico, de 30 kVA de potência. (equipamento) | 1.000 | 16.67 | 16.67 |
| % | % | Custos diretos complementares | 2 % | 23.99 | 0.48 |
|  |  | Custos diretos |  |  | 24.47 |
