# Enchimento de valas, com agregados reciclados

- Propriedade do ficheiro: CYPE INGENIEROS, S.A.
- Formato: FIEBDC-3/2002
- Âmbito geográfico: Brasil
- Moeda: BRL
- Custos indiretos: 3.00 %
- Despesas gerais: 13.00 %
- Lucro: 6.00 %
- IVA: 17.00 %

## A Preparação do terreno

### AC Movimento de terras em obra civil

#### ACR Espalhamentos, enchimentos e compactações

**ACR021** m³ Enchimento de valas, com agregados reciclados.
Enchimento de valas com areia de material reciclado de concreto de 0 a 5 mm de diâmetro, e compactação em camadas sucessivas de 25 cm de espessura máxima com cilindro vibratório de condução manual, até alcançar uma densidade seca não inferior a 90% da máxima obtida no teste Proctor Modificado.
Critérios considerados na determinação do preço da unidade de obra: O preço não inclui a realização do ensaio Proctor Modificado.
Inclui: Espalhamento do material de enchimento em camadas de espessura uniforme. Humidificação ou secagem de cada camada. Compactação.
Critério de medição de projeto: Volume medido sobre as seções teóricas da escavação, segundo documentação gráfica de Projeto.
Critério de quantitativos de obra: Medir-se-á, em perfil compactado, o volume realmente executado segundo especificações de Projeto, sem incluir os incrementos por excessos de escavação não autorizados.

| Código | Un | Descrição | Rendimento | Preço | Importância |
|---|---|---|---|---|---|
| mt01aro020b | t | Areia de material reciclado de concreto, de granulometria compreendida entre 0 e 5 mm, fornecida através de caminhão. (material) | 1.900 | 27.94 | 53.09 |
| mq02cia020j | h | Caminhão cisterna, de 8 m³ de capacidade. (equipamento) | 0.006 | 435.16 | 2.61 |
| mq01pan010a | h | Pá carregadeira sobre pneus de 120 kW/1,9 m³. (equipamento) | 0.011 | 164.90 | 1.81 |
| mq02roa010a | h | Cilindro vibratório de condução manual, de 700 kg, largura de trabalho 70 cm. (equipamento) | 0.110 | 34.68 | 3.81 |
| mo087 | h | Ajudante de obras de construção civil. (mão de obra) | 0.349 | 30.23 | 10.55 |
| % | % | Custos diretos complementares | 2 % | 71.87 | 1.44 |
|  |  | Custos diretos |  |  | 73.31 |
