# Espalhamento de terras

- Propriedade do ficheiro: CYPE INGENIEROS, S.A.
- Formato: FIEBDC-3/2002
- Âmbito geográfico: Brasil
- Moeda: BRL
- Custos indiretos: 3.00 %
- Despesas gerais: 13.00 %
- Lucro: 6.00 %
- IVA: 17.00 %

## A Preparação do terreno

### AC Movimento de terras em obra civil

#### ACR Espalhamentos, enchimentos e compactações

**ACR070** m³ Espalhamento de terras.
Espalhamento de terras com material de empréstimo, deixando o terreno com perfilamento grosseiro, com meios mecânicos.
Inclui: Espalhamento das terras em camadas de espessura uniforme.
Critério de medição de projeto: Volume a espalhar, segundo documentação gráfica de Projeto.
Critério de quantitativos de obra: Medir-se-á o volume realmente executado segundo especificações de Projeto.

| Código | Un | Descrição | Rendimento | Preço | Importância |
|---|---|---|---|---|---|
| mt01art030d | m³ | Material de entrega, para formação de aterros. (material) | 1.000 | 16.09 | 16.09 |
| mq01pan010a | h | Pá carregadeira sobre pneus de 120 kW/1,9 m³. (equipamento) | 0.014 | 164.90 | 2.31 |
| mo087 | h | Ajudante de obras de construção civil. (mão de obra) | 0.092 | 30.23 | 2.78 |
| % | % | Custos diretos complementares | 2 % | 21.18 | 0.42 |
|  |  | Custos diretos |  |  | 21.60 |
