# Muro de gabiões de tela eletrossoldada

- Propriedade do ficheiro: CYPE INGENIEROS, S.A.
- Formato: FIEBDC-3/2002
- Âmbito geográfico: Brasil
- Moeda: BRL
- Custos indiretos: 3.00 %
- Despesas gerais: 13.00 %
- Lucro: 6.00 %
- IVA: 17.00 %

## C Fundações

### CC Contenções

#### CCG Muros de gabiões

**CCG020** m³ Muro de gabiões de tela eletrossoldada.
Muro de gabiões com uma face aparente, de 2000x1000x1000 mm de tela eletrossoldada, de arame de aço galvanizado de 4,5 mm de diâmetro, com uma abertura de malha de 50x100 mm nas faces aparentes e de 100x100 mm nas faces ocultas; com diafragma intermediário de 1000x1000 m de tela eletrossoldada, de arame de aço galvanizado de 4,5 mm de diâmetro, com uma abertura de malha de 100x100 mm, fixado com grampos perpendicularmente às malhas de face, traseiras, base e tampa do gabião; e enchimento com meios mecânicos com pedra calcária, de granulometria compreendida entre 70 e 250 mm; montagem e desmontagem do sistema de escoramento e fôrmas necessário para evitar a deformação dos gabiões durante o seu enchimento e garantir o alinhamento e aprumo da estrutura. Inclusive tensores e grampos para formar adequadamente os gabiões.
Inclui: Marcação. Preparação da superfície de apoio. Colocação das redes do gabião, fixadas com grampos. Colocação dos diafragmas intermediários, fixados com grampos. Colocação dos tensores. Montagem do sistema de escoramento e fôrmas dos paramentos à vista dos gabiões. Enchimento dos gabiões. Desmontagem do sistema de escoramento e fôrmas. Remoção do material sobrante.
Critério de medição de projeto: Volume medido sobre a seção teórica de cálculo, segundo documentação gráfica de Projeto.
Critério de quantitativos de obra: Medir-se-á o volume teórico executado segundo especificações de Projeto.

| Código | Un | Descrição | Rendimento | Preço | Importância |
|---|---|---|---|---|---|
| mt07etf010a | Un | Gabião de 2000x1000x1000 mm de tela eletrossoldada, de arame de aço galvanizado, de 4,5 mm de diâmetro, com uma abertura de malha de 50x100 mm nas faces aparentes e de 100x100 mm nas faces ocultas, com uma resistência à corrosão em nevoeiro salino superior a 3000 horas segundo ISO 10289 e ISO 9227, uma resistência à tração do arame de entre 500 e 800 N/mm² e uma resistência mínima das soldas de 75% da resistência do arame. (material) | 0.500 | 160.51 | 80.26 |
| mt07etf015a | Un | Diafragma intermediário de 1000x1000 m de tela eletrossoldada, de arame de aço galvanizado, de 4,5 mm de diâmetro, com uma abertura de malha de 100x100 mm, com uma resistência à corrosão em nevoeiro salino superior a 3000 horas segundo ISO 10289 e ISO 9227, uma resistência à tração do arame de entre 500 e 800 N/mm² e uma resistência mínima das soldas de 75% da resistência do arame. (material) | 1.500 | 16.29 | 24.44 |
| mt50spa052b | m | Pranchão de madeira de pinho, de 20x7,2 cm. (material) | 0.300 | 16.04 | 4.81 |
| mt50spa101 | kg | Pregos de aço. (material) | 0.075 | 4.75 | 0.36 |
| mt50spa081a | Un | Escora metálica telescópica, até 3 m de altura. (material) | 0.010 | 48.86 | 0.49 |
| mt07etf020a | Un | Tensor de arame de aço galvanizado, de 5 mm de diâmetro e 510 mm de comprimento, com uma resistência à corrosão em nevoeiro salino superior a 3000 horas segundo ISO 10289 e ISO 9227, uma resistência à tração do arame de entre 500 e 800 N/mm² e uma resistência mínima das soldas de 75% da resistência do arame. (material) | 8.000 | 1.12 | 8.96 |
| mt07etf025a | Un | Grampo de arame de aço galvanizado, de 3 mm de diâmetro, com uma resistência à tração superior a 1720 N/mm² e uma resistência à abertura superior a 2000 N/mm². (material) | 80.000 | 0.07 | 5.60 |
| mt06psm010a | m³ | Pedra de calcário de granulometria compreendida entre 70 e 250 mm, com desgaste no ensaio de Los Angeles < 50. (material) | 1.100 | 53.01 | 58.31 |
| mq01exn020a | h | Retroescavadeira hidráulica sobre pneus, de 105 kW. (equipamento) | 0.089 | 202.08 | 17.99 |
| mq04cab010c | h | Caminhão basculante de 12 t de carga, de 162 kW. (equipamento) | 0.075 | 175.14 | 13.14 |
| mo041 | h | Oficial de obras de construção civil. (mão de obra) | 0.212 | 32.24 | 6.83 |
| mo087 | h | Ajudante de obras de construção civil. (mão de obra) | 1.059 | 30.23 | 32.01 |
| % | % | Custos diretos complementares | 4 % | 253.20 | 10.13 |
|  |  | Custos diretos |  |  | 263.33 |
