# Corte de piso

- Propriedade do ficheiro: CYPE INGENIEROS, S.A.
- Formato: FIEBDC-3/2002
- Âmbito geográfico: Brasil
- Moeda: BRL
- Custos indiretos: 3.00 %
- Despesas gerais: 13.00 %
- Lucro: 6.00 %
- IVA: 17.00 %

## D Demolições

### DM Pisos

#### DMC Cortes

**DMC010** m Corte de piso.
Corte de piso de qualquer tipo, através de máquina cortadora de piso, e carga manual em caminhão ou caçamba.
Inclui: Marcação das zonas a cortar. Corte do piso. Limpeza dos restos da obra. Carga manual de entulho em caminhão ou caçamba.
Critério de medição de projeto: Comprimento medido segundo documentação gráfica de Projeto.
Critério de quantitativos de obra: Medir-se-á o comprimento realmente executado segundo especificações de Projeto.

| Código | Un | Descrição | Rendimento | Preço | Importância |
|---|---|---|---|---|---|
| mq11eqc010 | h | Cortadora de piso com arranque, deslocamento e regulação do disco de corte manuais. (equipamento) | 0.061 | 151.26 | 9.23 |
| mo087 | h | Ajudante de obras de construção civil. (mão de obra) | 0.063 | 30.23 | 1.90 |
| % | % | Custos diretos complementares | 2 % | 11.13 | 0.22 |
|  |  | Custos diretos |  |  | 11.35 |
