# Demolição de meio-fio

- Propriedade do ficheiro: CYPE INGENIEROS, S.A.
- Formato: FIEBDC-3/2002
- Âmbito geográfico: Brasil
- Moeda: BRL
- Custos indiretos: 3.00 %
- Despesas gerais: 13.00 %
- Lucro: 6.00 %
- IVA: 17.00 %

## D Demolições

### DM Pisos

#### DMX Pisos exteriores

**DMX090** m Demolição de meio-fio.
Remoção de meio-fio sobre lastro de concreto, com meios manuais e recuperação de 80% do material para a sua posterior reutilização, sem deteriorar os elementos construtivos contíguos, e carga manual em caminhão ou caçamba.
Critérios considerados na determinação do preço da unidade de obra: O preço inclui o picagem do material de fixação aderido à sua superfície e ao suporte.
Inclui: Remoção do elemento. Classificação e etiquetagem. Limpeza do reverso dos ladrilhos. Armazenamento dos materiais a reutilizar. Carga manual do material a reutilizar para caminhão. Remoção e acumulação dos restos de obra. Limpeza dos restos da obra. Carga manual de entulho em caminhão ou caçamba.
Critério de medição de projeto: Comprimento medido segundo documentação gráfica de Projeto.
Critério de quantitativos de obra: Será medido o comprimento realmente demolido segundo especificações de Projeto.

| Código | Un | Descrição | Rendimento | Preço | Importância |
|---|---|---|---|---|---|
| mo112 | h | Servente de pedreiro. (mão de obra) | 0.046 | 28.03 | 1.29 |
| mo113 | h | Auxiliar de serviços gerais. (mão de obra) | 0.092 | 27.81 | 2.56 |
| % | % | Custos diretos complementares | 2 % | 3.85 | 0.08 |
|  |  | Custos diretos |  |  | 3.93 |
