# Desmontagem de lixeira

- Propriedade do ficheiro: CYPE INGENIEROS, S.A.
- Formato: FIEBDC-3/2002
- Âmbito geográfico: Brasil
- Moeda: BRL
- Custos indiretos: 3.00 %
- Despesas gerais: 13.00 %
- Lucro: 6.00 %
- IVA: 17.00 %

## D Demolições

### DT Equipamento urbano

#### DTM Mobiliário urbano

**DTM020** Un Desmontagem de lixeira.
Desmontagem de lixeira de ferro fundido, com meios manuais, e recuperação, armazenamento e montagem do material no mesmo local, e carga manual em caminhão ou caçamba.
Critérios considerados na determinação do preço da unidade de obra: O preço inclui a reparação de defeitos na superfície de apoio.
Inclui: Desmontagem do elemento. Reparação da superfície de apoio. Classificação e etiquetagem. Armazenamento dos materiais a reutilizar. Reposição do elemento. Remoção e acumulação dos restos de obra. Limpeza dos restos da obra. Carga manual dos restos de obra em caminhão ou caçamba.
Critério de medição de projeto: Número de unidades previstas, segundo documentação gráfica de Projeto.
Critério de quantitativos de obra: Será medido o número de unidades realmente desmontadas segundo especificações de Projeto.

| Código | Un | Descrição | Rendimento | Preço | Importância |
|---|---|---|---|---|---|
| mt09reh330 | kg | Argamassa de resina epóxi com areia de sílica, de endurecimento rápido, para enchimento de ancoragens. (material) | 0.200 | 12.20 | 2.44 |
| mo087 | h | Ajudante de obras de construção civil. (mão de obra) | 0.198 | 30.23 | 5.99 |
| % | % | Custos diretos complementares | 2 % | 8.43 | 0.17 |
|  |  | Custos diretos |  |  | 8.60 |
