# Peça para tubo de PVC

- Propriedade do ficheiro: CYPE INGENIEROS, S.A.
- Formato: FIEBDC-3/2002
- Âmbito geográfico: Brasil
- Moeda: BRL
- Custos indiretos: 3.00 %
- Despesas gerais: 13.00 %
- Lucro: 6.00 %
- IVA: 17.00 %

## I Instalações

### IU Urbanas

#### IUA Redes de água potável

**IUA031** Un Peça para tubo de PVC.
Manguito para união Gibault de ferro fundido dúctil, para tubos de PVC com união com junta elástica de 110 mm de diâmetro exterior, PN=16 atm, acabamento com tinta epóxi, com porcas e arruelas de aço zincado e juntas elásticas de borracha de nitrilo butadieno.
Inclui: Marcação. Montagem e ligação.
Critério de medição de projeto: Número de unidades previstas, segundo documentação gráfica de Projeto.
Critério de quantitativos de obra: Medir-se-á o número de unidades realmente executadas segundo especificações de Projeto.

| Código | Un | Descrição | Rendimento | Preço | Importância |
|---|---|---|---|---|---|
| mt37tvq100a | Un | Manguito para união Gibault de ferro fundido dúctil, para tubos de PVC com união com junta elástica de 110 mm de diâmetro exterior, PN=16 atm, acabamento com tinta epóxi, com porcas e arruelas de aço zincado e juntas elásticas de borracha de nitrilo butadieno. (material) | 1.000 | 115.24 | 115.24 |
| mo008 | h | Encanador. (mão de obra) | 0.178 | 40.91 | 7.28 |
| mo107 | h | Ajudante de encanador. (mão de obra) | 0.178 | 30.78 | 5.48 |
| % | % | Custos diretos complementares | 2 % | 128.00 | 2.56 |
|  |  | Custos diretos |  |  | 130.56 |
