# Quadro de baixa tensão

- Propriedade do ficheiro: CYPE INGENIEROS, S.A.
- Formato: FIEBDC-3/2002
- Âmbito geográfico: Brasil
- Moeda: BRL
- Custos indiretos: 3.00 %
- Despesas gerais: 13.00 %
- Lucro: 6.00 %
- IVA: 17.00 %

## I Instalações

### IU Urbanas

#### IUC Centros de transformação

**IUC030** Un Quadro de baixa tensão.
Quadro de baixa tensão com secionamento em cabeceira através de chapas deslizantes, de 8 saídas com base porta-fusível vertical tripolar desligável em carga. Inclusive acessórios necessários para a sua correta instalação.
Inclui: Montagem, ligação e verificação do seu correto funcionamento.
Critério de medição de projeto: Número de unidades previstas, segundo documentação gráfica de Projeto.
Critério de quantitativos de obra: Medir-se-á o número de unidades realmente executadas segundo especificações de Projeto.

| Código | Un | Descrição | Rendimento | Preço | Importância |
|---|---|---|---|---|---|
| mt35abt010 | Un | Quadro de baixa tensão com secionamento em cabeceira através de chapas deslizantes, de 440 V de tensão atribuída, 1600 A de intensidade nominal, 580x300x1810 mm, de 4 saídas com base porta-fusível vertical tripolar desligável em carga de até 1260 A de intensidade nominal. (material) | 1.000 | 9814.43 | 9814.43 |
| mt35abt015 | Un | Módulo de amplificação de quadro de baixa tensão, de 440 V de tensão atribuída, 1600 A de intensidade nominal, 580x300x1190 mm, de 4 saídas com base porta-fusível vertical tripolar desligável em carga de até 1260 A de intensidade nominal. (material) | 1.000 | 4284.55 | 4284.55 |
| mo003 | h | Eletricista. (mão de obra) | 4.598 | 40.91 | 188.10 |
| mo102 | h | Ajudante de eletricista. (mão de obra) | 4.598 | 30.78 | 141.53 |
| % | % | Custos diretos complementares | 2 % | 14428.61 | 288.57 |
|  |  | Custos diretos |  |  | 14717.18 |
