# Enrocamento drenante

- Propriedade do ficheiro: CYPE INGENIEROS, S.A.
- Formato: FIEBDC-3/2002
- Âmbito geográfico: Brasil
- Moeda: BRL
- Custos indiretos: 3.00 %
- Despesas gerais: 13.00 %
- Lucro: 6.00 %
- IVA: 17.00 %

## I Instalações

### IU Urbanas

#### IUD Redes e sistemas de drenagem

**IUD100** m² Enrocamento drenante.
Formação de enrocamento drenante sobre o terreno para coleta de águas pluviais, composto por: camada de 25 cm de brita de pedreira de pedra calcária, Ø40/70 mm, espalhamento com meios mecânicos e compactação com meios manuais. Incluindo carga, transporte e descarga no local de trabalho dos inertes a utilizar nos trabalhos de enchimento e irrigação dos mesmos.
Inclui: Transporte e descarga do material ao local de trabalho. Espalhamento do material de enchimento em camadas de espessura uniforme. Irrigação da camada. Compactação e nivelamento.
Critério de medição de projeto: Superfície medida segundo documentação gráfica de Projeto.
Critério de quantitativos de obra: Medir-se-á a superfície realmente executada segundo especificações de Projeto.

| Código | Un | Descrição | Rendimento | Preço | Importância |
|---|---|---|---|---|---|
| mt01are010a | m³ | Brita de pedreira de pedra calcária, de 40 a 70 mm de diâmetro. (material) | 0.250 | 52.97 | 13.24 |
| mq01pan010a | h | Pá carregadeira sobre pneus de 120 kW/1,9 m³. (equipamento) | 0.013 | 175.39 | 2.28 |
| mq02cia020j | h | Caminhão cisterna, de 8 m³ de capacidade. (equipamento) | 0.013 | 462.84 | 6.02 |
| mq02rod010d | h | Placa vibratória de condução manual, de 300 kg, largura de trabalho 70 cm, reversível. (equipamento) | 0.013 | 27.86 | 0.36 |
| mo113 | h | Auxiliar de serviços gerais. (mão de obra) | 0.253 | 27.81 | 7.04 |
| % | % | Custos diretos complementares | 2 % | 28.94 | 0.58 |
|  |  | Custos diretos |  |  | 29.52 |
