# Apoio de madeira

- Propriedade do ficheiro: CYPE INGENIEROS, S.A.
- Formato: FIEBDC-3/2002
- Âmbito geográfico: Brasil
- Moeda: BRL
- Custos indiretos: 3.00 %
- Despesas gerais: 13.00 %
- Lucro: 6.00 %
- IVA: 17.00 %

## I Instalações

### IU Urbanas

#### IUL Linhas aéreas

**IUL010** Un Apoio de madeira.
Poste de madeira de pinho de primeira qualidade, de 11 m de altura, 26 cm de diâmetro na base e 14 cm de diâmetro na ponta, acabamento creosotado, engastado diretamente em solo coesivo. Incluindo escavação com meios mecânicos, enchimento com pedra, preenchimento posterior com terras da própria escavação, transporte e descarga. Totalmente montado.
Inclui: Marcação. Transporte e descarga. Escavação. Eliminação das terras soltas do fundo da escavação. Levantamento do poste. Colocação e aprumo. Enchimento com pedra. Enchimento com terras da própria escavação. Eliminação de restos, limpeza final e remoção de entulho. Carga de entulho em caminhão ou caçamba.
Critério de medição de projeto: Número de unidades previstas, segundo documentação gráfica de Projeto.
Critério de quantitativos de obra: Medir-se-á o número de unidades realmente executadas segundo especificações de Projeto.

| Código | Un | Descrição | Rendimento | Preço | Importância |
|---|---|---|---|---|---|
| mt35pya010f | Un | Poste de madeira de pinho de primeira qualidade, de 11 m de altura, 26 cm de diâmetro na base e 14 cm de diâmetro na ponta, acabamento creosotado. (material) | 1.000 | 1644.51 | 1644.51 |
| mq01exn010i | h | Miniretroescavadeira sobre pneus, de 37,5 kW. (equipamento) | 0.429 | 199.24 | 85.47 |
| mq04cag010a | h | Caminhão com grua de carga máxima 6 t. (equipamento) | 1.210 | 215.59 | 260.86 |
| mo020 | h | Pedreiro. (mão de obra) | 2.759 | 32.24 | 88.95 |
| mo077 | h | Ajudante de pedreiro. (mão de obra) | 2.759 | 30.23 | 83.40 |
| % | % | Custos diretos complementares | 2 % | 2163.19 | 43.26 |
|  |  | Custos diretos |  |  | 2206.45 |
