# Apoio de concreto

- Propriedade do ficheiro: CYPE INGENIEROS, S.A.
- Formato: FIEBDC-3/2002
- Âmbito geográfico: Brasil
- Moeda: BRL
- Custos indiretos: 3.00 %
- Despesas gerais: 13.00 %
- Lucro: 6.00 %
- IVA: 17.00 %

## I Instalações

### IU Urbanas

#### IUL Linhas aéreas

**IUL011** Un Apoio de concreto.
Poste de concreto armado vibrado, de 9 m de altura e 160 daN de esforço nominal, engastado em cubo de concreto C25 classe de agressividade ambiental I e tipo de ambiente rural, brita 1, consistência S50, dosado em central, concretado desde caminhão, em solo coesivo. Incluindo escavação para fundação com meios mecânicos, transporte e descarga. Totalmente montado.
Inclui: Marcação. Transporte e descarga. Escavação da fundação. Eliminação das terras soltas do fundo da escavação. Levantamento do poste. Colocação e aprumo. Concretagem e compactação do concreto. Eliminação de restos, limpeza final e remoção de entulho. Carga de entulho em caminhão ou caçamba.
Critério de medição de projeto: Número de unidades previstas, segundo documentação gráfica de Projeto.
Critério de quantitativos de obra: Medir-se-á o número de unidades realmente executadas segundo especificações de Projeto.

| Código | Un | Descrição | Rendimento | Preço | Importância |
|---|---|---|---|---|---|
| mt35pya020aa | Un | Poste de concreto armado vibrado, de 9 m de altura e 160 daN de esforço nominal. (material) | 1.000 | 1725.90 | 1725.90 |
| mt10hmf060ata | m³ | Concreto simples C25 classe de agressividade ambiental I e tipo de ambiente rural, brita 1, consistência S50, dosado em central, segundo ABNT NBR 8953. (material) | 0.227 | 341.07 | 77.42 |
| mq01exn010i | h | Miniretroescavadeira sobre pneus, de 37,5 kW. (equipamento) | 0.330 | 199.24 | 65.75 |
| mq04cag010a | h | Caminhão com grua de carga máxima 6 t. (equipamento) | 0.880 | 215.59 | 189.72 |
| mo020 | h | Pedreiro. (mão de obra) | 2.299 | 32.24 | 74.12 |
| mo077 | h | Ajudante de pedreiro. (mão de obra) | 2.299 | 30.23 | 69.50 |
| % | % | Custos diretos complementares | 2 % | 2202.41 | 44.05 |
|  |  | Custos diretos |  |  | 2246.46 |
