# Apoio metálico de presilha

- Propriedade do ficheiro: CYPE INGENIEROS, S.A.
- Formato: FIEBDC-3/2002
- Âmbito geográfico: Brasil
- Moeda: BRL
- Custos indiretos: 3.00 %
- Despesas gerais: 13.00 %
- Lucro: 6.00 %
- IVA: 17.00 %

## I Instalações

### IU Urbanas

#### IUL Linhas aéreas

**IUL013** Un Apoio metálico de presilha.
Apoio metálico de presilha, de 10 m de altura e 400 daN de esforço nominal, composto de cabeça prismática e fuste tronco-piramidal de seção quadrada, engastado em cubo de concreto C25 classe de agressividade ambiental I e tipo de ambiente rural, brita 1, consistência S50, dosado em central, concretado desde caminhão, em solo coesivo. Incluindo escavação para fundação com meios mecânicos, transporte e descarga. Totalmente montado.
Inclui: Marcação. Transporte e descarga. Escavação da fundação. Eliminação das terras soltas do fundo da escavação. Levantamento do apoio. Colocação e aprumo. Concretagem e compactação do concreto. Eliminação de restos, limpeza final e remoção de entulho. Carga de entulho em caminhão ou caçamba.
Critério de medição de projeto: Número de unidades previstas, segundo documentação gráfica de Projeto.
Critério de quantitativos de obra: Medir-se-á o número de unidades realmente executadas segundo especificações de Projeto.

| Código | Un | Descrição | Rendimento | Preço | Importância |
|---|---|---|---|---|---|
| mt35pya040aa | Un | Apoio metálico de presilha, de 10 m de altura e 400 daN de esforço nominal, composto de cabeça prismática e fuste tronco-piramidal de seção quadrada. (material) | 1.000 | 2915.19 | 2915.19 |
| mt10hmf060ata | m³ | Concreto simples C25 classe de agressividade ambiental I e tipo de ambiente rural, brita 1, consistência S50, dosado em central, segundo ABNT NBR 8953. (material) | 0.838 | 341.07 | 285.82 |
| mq01exn010i | h | Miniretroescavadeira sobre pneus, de 37,5 kW. (equipamento) | 0.451 | 199.24 | 89.86 |
| mq04cag010a | h | Caminhão com grua de carga máxima 6 t. (equipamento) | 0.935 | 215.59 | 201.58 |
| mo020 | h | Pedreiro. (mão de obra) | 2.299 | 32.24 | 74.12 |
| mo077 | h | Ajudante de pedreiro. (mão de obra) | 2.299 | 30.23 | 69.50 |
| % | % | Custos diretos complementares | 2 % | 3636.07 | 72.72 |
|  |  | Custos diretos |  |  | 3708.79 |
