# Controlador

- Propriedade do ficheiro: CYPE INGENIEROS, S.A.
- Formato: FIEBDC-3/2002
- Âmbito geográfico: Brasil
- Moeda: BRL
- Custos indiretos: 3.00 %
- Despesas gerais: 13.00 %
- Lucro: 6.00 %
- IVA: 17.00 %

## I Instalações

### IU Urbanas

#### IUR Redes de irrigação

**IUR100** Un Controlador.
Programador eletrônico para irrigação automática, para 3 estações, com 3 programas e 4 arranques diários por programa, alimentação por transformador 230/24 V interno, com capacidade para colocar em funcionamento várias electroválvulas simultaneamente e colocação mural no exterior em armário estanque com chave. Inclusive programação. Totalmente montado e ligado.
Inclui: Instalação na superfície da parede. Ligação elétrica das electroválvulas. Ligação elétrica com o transformador. Programação.
Critério de medição de projeto: Número de unidades previstas, segundo documentação gráfica de Projeto.
Critério de quantitativos de obra: Medir-se-á o número de unidades realmente executadas segundo especificações de Projeto.

| Código | Un | Descrição | Rendimento | Preço | Importância |
|---|---|---|---|---|---|
| mt48pro040a | Un | Programador eletrônico para irrigação automática, para 3 estações, com 3 programas e 4 arranques diários por programa, alimentação por transformador 230/24 V interno, com capacidade para colocar em funcionamento várias electroválvulas simultaneamente e colocação mural no exterior em armário estanque com chave. (material) | 1.000 | 442.61 | 442.61 |
| mo003 | h | Eletricista. (mão de obra) | 0.903 | 40.91 | 36.94 |
| mo102 | h | Ajudante de eletricista. (mão de obra) | 0.903 | 30.78 | 27.79 |
| % | % | Custos diretos complementares | 2 % | 507.34 | 10.15 |
|  |  | Custos diretos |  |  | 517.49 |
