# Ramal de ligação da rede de irrigação

- Propriedade do ficheiro: CYPE INGENIEROS, S.A.
- Formato: FIEBDC-3/2002
- Âmbito geográfico: Brasil
- Moeda: BRL
- Custos indiretos: 3.00 %
- Despesas gerais: 13.00 %
- Lucro: 6.00 %
- IVA: 17.00 %

## I Instalações

### IU Urbanas

#### IUR Redes de irrigação

**IUR010** Un Ramal de ligação da rede de irrigação.
Ramal de ligação enterrado à rede de irrigação de 2 m de comprimento, que une a rede geral de distribuição de água de irrigação da empresa abastecedora com a rede de abastecimento e distribuição interior, formada por tubo de polietileno PE 40, de 20 mm de diâmetro exterior, PN=10 atm e 2,8 mm de espessura, colocada sobre leito de areia de 15 cm de espessura, no fundo da vala previamente escavada, devidamente compactada e nivelada com compactador (tipo sapo) de condução manual, enchimento lateral compactando até metade do diâmetro do tubo e posterior enchimento com a mesma areia até 10 cm por cima da geratriz superior do tubo; dispositivo de tomada em carga colocada sobre a rede geral de distribuição que serve de ligação entre o ramal de ligação e a rede; registro de 1/2" de diâmetro, situada fora dos limites da propriedade, alojada na caixa de visita pré-fabricada de polipropileno de 30x30x30 cm, colocada sobre lastro de concreto simples C20 classe de agressividade ambiental I e tipo de ambiente rural, brita 1, consistência S50 de 15 cm de espessura. Incluindo acessórios, e ligação à rede. Sem incluir a ruptura e restauração do piso existente, a escavação nem o posterior enchimento principal. Totalmente montado, ligado e testado.
Inclui: Implantação do ramal de ligação, coordenado com as restantes instalações ou elementos que possam ter interferências. Eliminação das terras soltas do fundo da escavação. Concretagem e compactação do concreto na execução da base. Colocação da caixa pré-fabricada. Descarga da areia no fundo da vala. Colocação da tubulação. Montagem do registro no ramal de ligação. Colocação da tampa. Execução do enchimento envolvente. União do ramal de ligação com a rede geral do município.
Critério de medição de projeto: Número de unidades previstas, segundo documentação gráfica de Projeto.
Critério de quantitativos de obra: Medir-se-á o número de unidades realmente executadas segundo especificações de Projeto.

| Código | Un | Descrição | Rendimento | Preço | Importância |
|---|---|---|---|---|---|
| mt10hmf060ana | m³ | Concreto simples C20 classe de agressividade ambiental I e tipo de ambiente rural, brita 1, consistência S50, dosado em central, segundo ABNT NBR 8953. (material) | 0.111 | 316.71 | 35.15 |
| mt11arp100a | Un | Caixa de passagem de polipropileno, 30x30x30 cm. (material) | 1.000 | 150.03 | 150.03 |
| mt11arp050c | Un | Tampa de PVC, para caixas de abastecimento de água de 30x30 cm, com fecho hermético à passagem dos odores mefíticos. (material) | 1.000 | 91.80 | 91.80 |
| mt01ara010a | m³ | Areia com granulometria de 0 a 5 mm de diâmetro, limpa. (material) | 0.212 | 40.40 | 8.56 |
| mt37www105a | Un | Abraçadeira de tomada em carga de ferro fundido dúctil com recobrimento de resina epóxi, para tubos de polietileno ou de PVC de 63 mm de diâmetro exterior, com tomada para ligação roscada de 3/4" de diâmetro, PN=16 atm, com juntas elásticas de EPDM. (material) | 1.000 | 245.10 | 245.10 |
| mt37tpa009a | m | Ramal de ligação de polietileno PE 40, de 20 mm de diâmetro exterior, PN=10 atm e 2,8 mm de espessura, inclusive acessórios de ligação e peças especiais. (material) | 2.000 | 3.23 | 6.46 |
| mt37sve030b | Un | Registro de esfera de latão niquelado para enroscar de 1/2", com manípulo de encaixe quadrado. (material) | 1.000 | 22.14 | 22.14 |
| mo020 | h | Pedreiro. (mão de obra) | 0.115 | 32.24 | 3.71 |
| mo113 | h | Auxiliar de serviços gerais. (mão de obra) | 0.115 | 27.81 | 3.20 |
| mo008 | h | Encanador. (mão de obra) | 3.908 | 40.91 | 159.88 |
| mo107 | h | Ajudante de encanador. (mão de obra) | 1.954 | 30.78 | 60.14 |
| % | % | Custos diretos complementares | 4 % | 786.17 | 31.45 |
|  |  | Custos diretos |  |  | 817.62 |
