# Tubulação de irrigação gota-a-gota

- Propriedade do ficheiro: CYPE INGENIEROS, S.A.
- Formato: FIEBDC-3/2002
- Âmbito geográfico: Brasil
- Moeda: BRL
- Custos indiretos: 3.00 %
- Despesas gerais: 13.00 %
- Lucro: 6.00 %
- IVA: 17.00 %

## I Instalações

### IU Urbanas

#### IUR Redes de irrigação

**IUR030** m Tubulação de irrigação gota-a-gota.
Tubulação de irrigação gota-a-gota, formada por tubo de polietileno, cor preto, de 12 mm de diâmetro exterior, com gotejadores integrados, situadas cada 30 cm. Inclusive acessórios de ligação. Totalmente montada, ligada e testada.
Inclui: Marcação. Colocação da tubulação.
Critério de medição de projeto: Comprimento medido segundo documentação gráfica de Projeto.
Critério de quantitativos de obra: Medir-se-á o comprimento realmente executado segundo especificações de Projeto.

| Código | Un | Descrição | Rendimento | Preço | Importância |
|---|---|---|---|---|---|
| mt48tpg020bac | m | Tubo de polietileno, cor preto, de 12 mm de diâmetro exterior, com gotejadores integrados, situadas cada 30 cm, fornecido em rolos, com o preço incrementado em 10% relativamente a acessórios e peças especiais. (material) | 1.000 | 1.27 | 1.27 |
| mo008 | h | Encanador. (mão de obra) | 0.011 | 40.91 | 0.45 |
| mo107 | h | Ajudante de encanador. (mão de obra) | 0.057 | 30.78 | 1.75 |
| % | % | Custos diretos complementares | 2 % | 3.47 | 0.07 |
|  |  | Custos diretos |  |  | 3.54 |
