# Pré-instalação de medidor de irrigação

- Propriedade do ficheiro: CYPE INGENIEROS, S.A.
- Formato: FIEBDC-3/2002
- Âmbito geográfico: Brasil
- Moeda: BRL
- Custos indiretos: 3.00 %
- Despesas gerais: 13.00 %
- Lucro: 6.00 %
- IVA: 17.00 %

## I Instalações

### IU Urbanas

#### IUR Redes de irrigação

**IUR040** Un Pré-instalação de medidor de irrigação.
Pré-instalação de medidor de irrigação de 1/2" DN 15 mm, colocado em armário pré-fabricado, ligado ao ramal de ligação e ao ramal de abastecimento e distribuição, formada por dois registros de gaveta de latão fundido; torneira de purga e válvula de retenção. Inclusive fechadura especial de seção quadrada e outro material auxiliar. Totalmente montada, ligada e testada.
Critérios considerados na determinação do preço da unidade de obra: O preço não inclui o medidor.
Inclui: Marcação. Colocação e fixação de acessórios e peças especiais.
Critério de medição de projeto: Número de unidades previstas, segundo documentação gráfica de Projeto.
Critério de quantitativos de obra: Medir-se-á o número de unidades realmente executadas segundo especificações de Projeto.

| Código | Un | Descrição | Rendimento | Preço | Importância |
|---|---|---|---|---|---|
| mt37svc010a | Un | Registro de gaveta de latão fundido, para enroscar, de 1/2". (material) | 2.000 | 14.83 | 29.66 |
| mt37sgl010a | Un | Torneira de purga de 15 mm. (material) | 1.000 | 16.11 | 16.11 |
| mt37svr010a | Un | Válvula de retenção de latão para enroscar de 1/2". (material) | 1.000 | 12.87 | 12.87 |
| mt37cir010a | Un | Armário de fibra de vidro de 40x27x13 cm para alojar medidor individual de água de 13 a 20 mm, provido de fechadura especial de seção quadrada. (material) | 1.000 | 136.03 | 136.03 |
| mt37www010 | Un | Material auxiliar para instalações de abastecimento de água. (material) | 1.000 | 4.19 | 4.19 |
| mo008 | h | Encanador. (mão de obra) | 0.920 | 42.82 | 39.39 |
| mo107 | h | Ajudante de encanador. (mão de obra) | 0.460 | 32.08 | 14.76 |
| % | % | Custos diretos complementares | 4 % | 253.01 | 10.12 |
|  |  | Custos diretos |  |  | 263.13 |
