# Eletroválvula

- Propriedade do ficheiro: CYPE INGENIEROS, S.A.
- Formato: FIEBDC-3/2002
- Âmbito geográfico: Brasil
- Moeda: BRL
- Custos indiretos: 3.00 %
- Despesas gerais: 13.00 %
- Lucro: 6.00 %
- IVA: 17.00 %

## I Instalações

### IU Urbanas

#### IUR Redes de irrigação

**IUR080** Un Eletroválvula.
Eletroválvula para irrigação, corpo de PVC e polipropileno, ligações roscadas, de 1" de diâmetro, alimentação do solenóide a 24 Vca, com possibilidade de abertura manual e regulador de vazão, com caixa de plástico com tampa. Inclusive acessórios de ligação à tubulação de abastecimento e distribuição, escavação e posterior enchimento. Totalmente montada e ligada.
Inclui: Marcação da caixa. Escavação com meios manuais. Colocação da caixa pré-fabricada. Alojamento da eletroválvula. Realização de ligações hidráulicas da eletroválvula à tubulação de abastecimento e distribuição. Ligação elétrica com o cabo de alimentação.
Critério de medição de projeto: Número de unidades previstas, segundo documentação gráfica de Projeto.
Critério de quantitativos de obra: Medir-se-á o número de unidades realmente executadas segundo especificações de Projeto.

| Código | Un | Descrição | Rendimento | Preço | Importância |
|---|---|---|---|---|---|
| mt48ele010a | Un | Eletroválvula para irrigação, corpo de PVC e polipropileno, ligações roscadas, de 1" de diâmetro, alimentação do solenóide a 24 Vca, com possibilidade de abertura manual e regulador de vazão. (material) | 1.000 | 77.54 | 77.54 |
| mt48wwg010a | Un | Caixa de plástico, com tampa e sem fundo, de 30x30x30 cm, para alojamento de válvulas em sistemas de irrigação. (material) | 1.000 | 206.26 | 206.26 |
| mo008 | h | Encanador. (mão de obra) | 0.230 | 40.91 | 9.41 |
| mo107 | h | Ajudante de encanador. (mão de obra) | 0.230 | 30.78 | 7.08 |
| mo003 | h | Eletricista. (mão de obra) | 0.115 | 40.91 | 4.70 |
| % | % | Custos diretos complementares | 2 % | 304.99 | 6.10 |
|  |  | Custos diretos |  |  | 311.09 |
